# Injecção de resinas em fissuras, para reparação de estrutura em presença de água

- Propriedade do ficheiro: CYPE Ingenieros S.A.
- Formato: FIEBDC-3/2016
- Programa: Gerador de preços para construção civil. CYPE Ingenieros, S.A.
- Data: 28/10/2024
- Âmbito geográfico: Cabo Verde
- Moeda: CVE
- Custos indirectos: 3 %
- IVA: 15 %

## E Estruturas

### EH Betão armado

#### EHY Reparações

**EHY066** m Injecção de resinas em fissuras, para reparação de estrutura em presença de água.
Injecção em fissura com leitada fluida de dois componentes à base de resina de isocianato, MasterInject 1325 "MBCC de Sika", sem dissolventes, (rendimento: 0,5 kg/m), aplicada através de equipamento de injecção a baixa pressão, para reparação estrutural em elemento de betão submergido ou em presença de água, sem necessidade de vedar previamente a fissura, que será vedada através do contacto da leitada com a água presente no elemento.
Critérios considerados na determinação do preço da unidade de obra: O preço não inclui a limpeza do interior da fissura nem a colocação dos injectores.
Inclui: Pré-mistura dos componentes da leitada. Ligação da mangueira com os injectores. Injecção mecânica da leitada. Desconexão da mangueira. Limpeza superficial.
Critério de medição de projecto: Comprimento medido segundo documentação gráfica de Projecto.
Critério de medição de obra: Medir-se-á o comprimento realmente executado segundo especificações de Projecto.

| Código | Un | Descrição | Rendimento | Preço | Importância |
|---|---|---|---|---|---|
| mt09reh135g | kg | Leitada fluida de dois componentes à base de resina de isocianato, MasterInject 1325 "MBCC de Sika", sem dissolventes, como enchimento expansivo para injecção de fissuras com presença de água de mais de 1,0 mm de largura, temperatura de aplicação entre 5°C e 30°C, segundo NP EN 1504-5. (material) | 0.5 | 1601.03 | 800.515 |
| mq06eim010 | h | Equipamento de injecção manual de argamassas fluidas e resinas. (equipamento) | 0.128 | 167.04 | 21.381 |
| mo020 | h | Oficial de 1ª construção. (mão de obra) | 0.169 | 627.12 | 105.983 |
| mo112 | h | Operário especializado construção. (mão de obra) | 0.169 | 393.22 | 66.454 |
| % | % | Custos directos complementares | 2 % | 994.333 | 19.887 |
|  |  | Custos directos |  |  | 1014.220 |

Resíduos:
- colocação: mt09reh135g; factor de resíduo 0.03

## Recursos

**mt09reh135g** kg Leitada fluida de dois componentes à base de resina de isocianato
Dados técnicos: Custo energético 86.761 MJ; Emissão de CO2 3.294 kg; Código LER 17 09 04; Massa do elemento 1 kg; Volume 0.000667 m3
Resíduos:
- embalagem: re170203 Plástico. (componente de resíduo); rendimento 0.003 kg; Código LER 17 02 03; Massa do elemento 1 kg; Volume 0.001667 m3
