# Injecção de resinas em fissuras em movimento, para reparação estrutural

- Propriedade do ficheiro: CYPE Ingenieros S.A.
- Formato: FIEBDC-3/2016
- Programa: Gerador de preços para construção civil. CYPE Ingenieros, S.A.
- Data: 28/10/2024
- Âmbito geográfico: Cabo Verde
- Moeda: CVE
- Custos indirectos: 3 %
- IVA: 15 %

## E Estruturas

### EH Betão armado

#### EHY Reparações

**EHY067** m Injecção de resinas em fissuras em movimento, para reparação estrutural.
Injecção em fissura em movimento com leitada fluida de dois componentes, de baixa viscosidade, à base de resina flexível de poliuretano, MasterInject 1330 "MBCC de Sika", com endurecedor, sem dissolventes, (rendimento: 0,5 kg/m), aplicada através de equipamento de injecção a baixa pressão, para reparação de estrutura de betão.
Critérios considerados na determinação do preço da unidade de obra: O preço não inclui a limpeza do interior da fissura nem a colocação dos injectores.
Inclui: Pré-mistura dos componentes da leitada. Ligação da mangueira com os injectores. Injecção mecânica da leitada. Desconexão da mangueira. Limpeza superficial.
Critério de medição de projecto: Comprimento medido segundo documentação gráfica de Projecto.
Critério de medição de obra: Medir-se-á o comprimento realmente executado segundo especificações de Projecto.

| Código | Un | Descrição | Rendimento | Preço | Importância |
|---|---|---|---|---|---|
| mt09reh136d | kg | Leitada fluida de dois componentes, de baixa viscosidade, à base de resina flexível de poliuretano, MasterInject 1330 "MBCC de Sika", com endurecedor, sem dissolventes, como enchimento dúctil para injecção de fissuras activas, tanto secas como húmidas, de mais de 0,5 mm de largura, temperatura de aplicação entre 10°C e 30°C, segundo NP EN 1504-5. (material) | 0.5 | 2500.63 | 1250.315 |
| mq06eim010 | h | Equipamento de injecção manual de argamassas fluidas e resinas. (equipamento) | 0.128 | 167.04 | 21.381 |
| mo020 | h | Oficial de 1ª construção. (mão de obra) | 0.169 | 627.12 | 105.983 |
| mo112 | h | Operário especializado construção. (mão de obra) | 0.169 | 393.22 | 66.454 |
| % | % | Custos directos complementares | 2 % | 1444.133 | 28.883 |
|  |  | Custos directos |  |  | 1473.016 |

Resíduos:
- colocação: mt09reh136d; factor de resíduo 0.03

## Recursos

**mt09reh136d** kg Leitada fluida de dois componentes
Dados técnicos: Custo energético 86.761 MJ; Emissão de CO2 3.294 kg; Código LER 17 09 04; Massa do elemento 1 kg; Volume 0.000667 m3
Resíduos:
- embalagem: re170203 Plástico. (componente de resíduo); rendimento 0.003 kg; Código LER 17 02 03; Massa do elemento 1 kg; Volume 0.001667 m3
