# Controlo centralizado

- Propriedade do ficheiro: CYPE Ingenieros S.A.
- Formato: FIEBDC-3/2016
- Programa: Gerador de preços para construção civil. CYPE Ingenieros, S.A.
- Data: 10/11/2025
- Âmbito geográfico: Cabo Verde
- Moeda: CVE
- Custos indirectos: 3 %
- IVA: 15 %

## I Instalações

### IB Sistemas de climatização

#### IBH Sistema HVRF (Mitsubishi Electric)

**IBH100** Ud Controlo centralizado.
Controlo de sistema, para 50 grupos ou 50 unidades interiores de ar condicionado (400 grupos com módulos de expansão), modelo AE-C400E "MITSUBISHI ELECTRIC", de 306x211x71,8 mm, com ecrã táctil LCD de 11,1", servidor web, serviço de controlo e monitorização da instalação remotamente MELCloud Commercial e ligável ao bus MNet.
Critérios considerados na determinação do preço da unidade de obra: O preço não inclui a canalização nem a cablagem eléctrica de alimentação.
Inclui: Marcação. Colocação e fixação. Colocação e fixação dos acessórios. Ligação.
Critério de medição de projecto: Número de unidades previstas, segundo documentação gráfica de Projecto.
Critério de medição de obra: Medir-se-á o número de unidades realmente executadas segundo especificações de Projecto.

| Código | Un | Descrição | Rendimento | Preço | Importância |
|---|---|---|---|---|---|
| mt42mee846a | Ud | Controlo de sistema, para 50 grupos ou 50 unidades interiores de ar condicionado (400 grupos com módulos de expansão), modelo AE-C400E "MITSUBISHI ELECTRIC", de 306x211x71,8 mm, com ecrã táctil LCD de 11,1", servidor web, serviço de controlo e monitorização da instalação remotamente MELCloud Commercial e ligável ao bus MNet. (material) | 1 | 825118.87 | 825118.870 |
| mo005 | h | Oficial de 1ª instalador de ar condicionado. (mão de obra) | 1.23 | 672.75 | 827.483 |
| mo104 | h | Ajudante de instalador de ar condicionado. (mão de obra) | 1.23 | 418.91 | 515.259 |
| % | % | Custos directos complementares | 2 % | 826461.612 | 16529.232 |
|  |  | Custos directos |  |  | 842990.844 |
