# Purificador de ar

- Propriedade do ficheiro: CYPE Ingenieros S.A.
- Formato: FIEBDC-3/2016
- Programa: Gerador de preços para construção civil. CYPE Ingenieros, S.A.
- Data: 28/10/2024
- Âmbito geográfico: Cabo Verde
- Moeda: CVE
- Custos indirectos: 3 %
- IVA: 15 %

## I Instalações

### IV Ventilação

#### IVP Purificadores de ar

**IVP010** Ud Purificador de ar.
Purificador de ar, modelo MA-E85R "MITSUBISHI ELECTRIC", caudal de ar 8,5 m³/min, CADR (Clean Air Delivery Rate) 508 m³/h, nível sonoro mínimo/máximo: 22/55 dBA, dimensões 547x425x244 mm, peso 9,9 kg, com pré-filtro com função de autolimpeza, filtro HEPA PM2.5 de camada dupla, filtro de carvão activo, filtro com catalizador de platina, sensor de sujidade, indicador de sujidade, rotação das lâminas para orientar o fluxo de ar. Totalmente montado, ligado e colocado em funcionamento pela empresa instaladora para a verificação do seu correcto funcionamento.
Inclui: Implantação da unidade. Colocação e fixação da unidade.
Critério de medição de projecto: Número de unidades previstas, segundo documentação gráfica de Projecto.
Critério de medição de obra: Medir-se-á o número de unidades realmente executadas segundo especificações de Projecto.

| Código | Un | Descrição | Rendimento | Preço | Importância |
|---|---|---|---|---|---|
| mt42mee015a | Ud | Purificador de ar, modelo MA-E85R "MITSUBISHI ELECTRIC", caudal de ar 8,5 m³/min, CADR (Clean Air Delivery Rate) 508 m³/h, nível sonoro mínimo/máximo: 22/55 dBA, dimensões 547x425x244 mm, peso 9,9 kg, com pré-filtro com função de autolimpeza, filtro HEPA PM2.5 de camada dupla, filtro de carvão activo, filtro com catalizador de platina, sensor de sujidade, indicador de sujidade, rotação das lâminas para orientar o fluxo de ar. (material) | 1 | 93622.4 | 93622.400 |
| mo011 | h | Oficial de 1ª montador. (mão de obra) | 0.371 | 644.41 | 239.076 |
| mo080 | h | Ajudante de montador. (mão de obra) | 0.371 | 402.07 | 149.168 |
| % | % | Custos directos complementares | 2 % | 94010.644 | 1880.213 |
|  |  | Custos directos |  |  | 95890.857 |

## Recursos

**mt42mee015a** Ud Purificador de ar
Dados técnicos: Custo energético 463.312 MJ; Emissão de CO2 31.690 kg
Resíduos:
- embalagem: re150101 Embalagens de papel e cartão. (componente de resíduo); rendimento 0.18 kg; Código LER 15 01 01; Massa do elemento 1 kg; Volume 0.001333 m3
- embalagem: re170203 Plástico. (componente de resíduo); rendimento 0.09 kg; Código LER 17 02 03; Massa do elemento 1 kg; Volume 0.001667 m3
