# Laje térrea ventilada de betão

- Propriedade do ficheiro: CYPE INGENIEROS, S.A.
- Formato: FIEBDC-3/2002
- Âmbito geográfico: Cabo Verde
- Moeda: CVE
- Custos indirectos: 3.00 %
- IVA: 15.00 %

## A Acondicionamento do terreno

### AN Nivelação

#### ANV Lajes térreas ventiladas

**ANV010** m² Laje térrea ventilada de betão.
Laje térrea ventilada de betão armado de 20+4 cm de altura, sobre cofragem perdida de peças de polipropileno reciclado, realizada com betão C25/30 (XC1(P); D12; S3; Cl 0,4) fabricado em central, e malha electrossoldada AR50 100x300 mm de aço A500 EL como armadura de distribuição, colocada sobre separadores homologados em camada de compressão de 4 cm de espessura; com juntas de retracção de 5 mm de espessura, através de corte com disco de diamante; apoiada sobre base de betão de limpeza. Inclusive painel de poliestireno expandido de 30 mm de espessura, para a execução de juntas de retracção.
Critérios considerados na determinação do preço da unidade de obra: O preço não inclui a camada de betão de limpeza nem as peças especiais.
Inclui: Marcação da disposição das peças. Corte das peças. Colocação e montagem das peças. Resolução de encontros. Realização dos orifícios de passagem das instalações. Colocação dos elementos para passagem de instalações. Colocação da malha electrossoldada. Betonagem, espalhamento e vibração do betão. Nivelamento da camada de compressão. Cura do betão. Implantação das juntas de retracção. Corte do betão. Limpeza final das juntas de retracção.
Critério de medição de projecto: Superfície medida segundo documentação gráfica de Projecto.
Critério de medição de obra: Medir-se-á a superfície realmente executada segundo especificações de Projecto, sem deduzir a superfície ocupada pelos pilares situados dentro do seu perímetro.

| Código | Un | Descrição | Rendimento | Preço | Importância |
|---|---|---|---|---|---|
| mt07cid010j | m² | Cofragem perdida de peças de polipropileno reciclado, de 50x50x20 cm, para lajes térreas ventiladas. (material) | 1.050 | 1389.22 | 1458.68 |
| mt08var050 | kg | Arame galvanizado para atar, de 1,30 mm de diâmetro. (material) | 0.005 | 193.69 | 0.97 |
| mt07ame020ffc | m² | Malha electrossoldada AR50 100x300 mm, com arames longitudinais de 5 mm de diâmetro e arames transversais de 4,2 mm de diâmetro, aço A500 EL. (material) | 1.100 | 487.66 | 536.43 |
| mt10haf020jgngc | m³ | Betão C25/30 (XC1(P); D12; S3; Cl 0,4), fabricado em central, segundo NP EN 206. (material) | 0.088 | 13856.98 | 1219.41 |
| mt07aco020m | Ud | Separador homologado para malha electrossoldada. (material) | 1.000 | 12.60 | 12.60 |
| mt16pea020c | m² | Painel rígido de poliestireno expandido, segundo NP EN 13163, bordo lateral recto, de 30 mm de espessura, resistência térmica 0,8 m²°C/W, condutibilidade térmica 0,036 W/(m°C), para junta de dilatação. (material) | 0.053 | 325.06 | 17.23 |
| mq06vib020 | h | Régua vibradora de 3 m. (equipamento) | 0.082 | 501.79 | 41.15 |
| mq06cor020 | h | Equipamento para corte de juntas em massames de betão. (equipamento) | 0.075 | 1020.78 | 76.56 |
| op00sie010 |  | Serra tico-tico. | 1.000 | 0.00 | 0.00 |
| op00amo010 |  | Rebarbadora. | 1.000 | 0.00 | 0.00 |
| au00auh010 |  | Balde para grua. | 1.000 | 0.00 | 0.00 |
| au00auh040 |  | Vibrador de betão, eléctrico. | 1.000 | 0.00 | 0.00 |
| mo044 | h | Oficial de 1ª cofrador. (mão de obra) | 0.013 | 647.55 | 8.42 |
| mo091 | h | Ajudante de cofrador. (mão de obra) | 0.013 | 414.89 | 5.39 |
| mo043 | h | Oficial de 1ª armador de ferro. (mão de obra) | 0.027 | 647.55 | 17.48 |
| mo090 | h | Ajudante de armador de ferro. (mão de obra) | 0.027 | 414.89 | 11.20 |
| mo045 | h | Oficial de 1ª estruturista, em trabalhos de betonagem. (mão de obra) | 0.020 | 647.55 | 12.95 |
| mo092 | h | Ajudante de estruturista, em trabalhos de betonagem. (mão de obra) | 0.091 | 414.89 | 37.75 |
| mo112 | h | Operário especializado construção. (mão de obra) | 0.115 | 390.16 | 44.87 |
| % | % | Custos directos complementares | 2 % | 3501.09 | 70.02 |
|  |  | Custos directos |  |  | 3571.11 |
