# Caixa de betão simples "in situ"

- Propriedade do ficheiro: CYPE INGENIEROS, S.A.
- Formato: FIEBDC-3/2002
- Âmbito geográfico: Cabo Verde
- Moeda: CVE
- Custos indirectos: 3.00 %
- IVA: 15.00 %

## A Acondicionamento do terreno

### AS Redes de drenagem horizontais

#### ASA Caixas

**ASA011** Ud Caixa de betão simples "in situ".
Caixa de passagem enterrada, de betão simples "in situ" C30/37 (X0(P); D25; S2; Cl 0,4), de dimensões interiores 60x60x60 cm, sobre base de betão simples de 15 cm de espessura, formação de pendente mínima de 1,00% para a drenagem de águas residuais e 0,50% para a drenagem de águas pluviais, com o mesmo tipo de betão, fechada superiormente com tampa pré-fabricada de betão armado com fecho hermético à passagem dos odores mefíticos; escavação prévia com meios manuais e posterior enchimento do tardoz com material granular. Inclusive molde reutilizável de chapa metálica amortizável em 20 utilizações e peças de PVC para junções, cortadas longitudinalmente.
Inclui: Marcação. Escavação com meios manuais. Eliminação das terras soltas do fundo da escavação. Betonagem e compactação do betão na execução da base. Colocação do molde reutilizável. Betonagem e compactação do betão na execução da caixa. Remoção do molde. Ligação dos colectores à caixa. Enchimento de betão para formação de pendentes. Colocação da tampa e dos acessórios. Enchimento do tardoz. Verificação do seu correcto funcionamento.
Critério de medição de projecto: Número de unidades previstas, segundo documentação gráfica de Projecto.
Critério de medição de obra: Medir-se-á o número de unidades realmente executadas segundo especificações de Projecto.

| Código | Un | Descrição | Rendimento | Preço | Importância |
|---|---|---|---|---|---|
| mt10hmf020Ha | m³ | Betão simples C30/37 (X0(P); D25; S2; Cl 0,4), fabricado em central, segundo NP EN 206. (material) | 0.349 | 14280.10 | 4983.75 |
| mt11var110 | Ud | Conjunto de peças de PVC para realizar no fundo da caixa de passagem, as aberturas correspondentes. (material) | 1.000 | 962.23 | 962.23 |
| mt08epr030c | Ud | Molde reutilizável para execução de caixas de secção quadrada de 60x60x60 cm, de chapa metálica, inclusive acessórios de montagem. (material) | 0.050 | 47529.17 | 2376.46 |
| mt11arf010b | Ud | Tampa de betão armado pré-fabricada, 60x60x5 cm. (material) | 1.000 | 2830.11 | 2830.11 |
| mt01arr010a | t | Brita de pedreira, de 19 a 25 mm de diâmetro. (material) | 0.581 | 1332.59 | 774.23 |
| au00auh040 |  | Vibrador de betão, eléctrico. | 1.000 | 0.00 | 0.00 |
| mo020 | h | Oficial de 1ª construção. (mão de obra) | 1.272 | 622.24 | 791.49 |
| mo113 | h | Operário não qualificado construção. (mão de obra) | 2.218 | 383.87 | 851.42 |
| % | % | Custos directos complementares | 2 % | 13569.69 | 271.39 |
|  |  | Custos directos |  |  | 13841.08 |
