# Caixa de betão simples "in situ"

- Propriedade do ficheiro: CYPE INGENIEROS, S.A.
- Formato: FIEBDC-3/2002
- Âmbito geográfico: Cabo Verde
- Moeda: CVE
- Custos indirectos: 3.00 %
- IVA: 15.00 %

## A Acondicionamento do terreno

### AS Redes de drenagem horizontais

#### ASA Caixas

**ASA011** Ud Caixa de betão simples "in situ".
Caixa com sumidouro sifonado e escoamento directo lateral enterrada, de betão simples "in situ" C30/37 (X0(P); D25; S2; Cl 0,4), de dimensões interiores 60x60x60 cm, sobre base de betão simples de 15 cm de espessura, formação de pendente mínima de 1,00% para a drenagem de águas residuais e 0,50% para a drenagem de águas pluviais, com o mesmo tipo de betão, fechada superiormente com tampa pré-fabricada de betão armado com fecho hermético à passagem dos odores mefíticos. Inclusive molde reutilizável de chapa metálica amortizável em 20 utilizações e sumidouro sifonado pré-fabricado de betão com saída horizontal de 90/110 mm e grelha homologada de PVC, sobre base de betão.
Critérios considerados na determinação do preço da unidade de obra: O preço não inclui a escavação nem o enchimento do tardoz.
Inclui: Marcação. Betonagem e compactação do betão na execução da base. Colocação do molde reutilizável. Betonagem e compactação do betão na execução da caixa. Remoção do molde. Ligação dos colectores à caixa. Enchimento de betão para formação de pendentes. Colocação do sumidouro sifonado no cubo de betão e montagem da grelha do sumidouro. Colocação da tampa e dos acessórios. Verificação do seu correcto funcionamento.
Critério de medição de projecto: Número de unidades previstas, segundo documentação gráfica de Projecto.
Critério de medição de obra: Medir-se-á o número de unidades realmente executadas segundo especificações de Projecto.

| Código | Un | Descrição | Rendimento | Preço | Importância |
|---|---|---|---|---|---|
| mt10hmf020Ha | m³ | Betão simples C30/37 (X0(P); D25; S2; Cl 0,4), fabricado em central, segundo NP EN 206. (material) | 0.359 | 14280.10 | 5126.56 |
| mt08epr030c | Ud | Molde reutilizável para execução de caixas de secção quadrada de 60x60x60 cm, de chapa metálica, inclusive acessórios de montagem. (material) | 0.050 | 47529.17 | 2376.46 |
| mt11arf010b | Ud | Tampa de betão armado pré-fabricada, 60x60x5 cm. (material) | 1.000 | 2830.11 | 2830.11 |
| mt11sup050b | Ud | Sumidouro sifonado pré-fabricado de betão, saída horizontal, com grelha homologada de PVC, 250x250 mm e 90/110 mm de diâmetro de saída. (material) | 1.000 | 4288.82 | 4288.82 |
| au00auh040 |  | Vibrador de betão, eléctrico. | 1.000 | 0.00 | 0.00 |
| mo020 | h | Oficial de 1ª construção. (mão de obra) | 1.378 | 622.24 | 857.45 |
| mo113 | h | Operário não qualificado construção. (mão de obra) | 0.987 | 383.87 | 378.88 |
| % | % | Custos directos complementares | 2 % | 15858.28 | 317.17 |
|  |  | Custos directos |  |  | 16175.45 |
