# Trincheira de infiltração, com geotêxtil

- Propriedade do ficheiro: CYPE INGENIEROS, S.A.
- Formato: FIEBDC-3/2002
- Âmbito geográfico: Cabo Verde
- Moeda: CVE
- Custos indirectos: 3.00 %
- IVA: 15.00 %

## A Acondicionamento do terreno

### AU Drenagens

#### AUZ Valas

**AUZ030** Ud Trincheira de infiltração, com geotêxtil.
Trincheira de infiltração, de 60 cm de altura e 40 cm de largura, com uma pendente máxima de 3%, com brita filtrante não seleccionada, envolta em geotêxtil e compactação em camadas sucessivas de 30 cm de espessura máxima com apiloador de condução manual.
Critérios considerados na determinação do preço da unidade de obra: O preço não inclui a escavação nem o enchimento principal.
Inclui: Colocação do geotêxtil. Espalhamento do material de enchimento em camadas de espessura uniforme. Compactação.
Critério de medição de projecto: Número de unidades previstas, segundo documentação gráfica de Projecto.
Critério de medição de obra: Medir-se-á o número de unidades realmente executadas segundo especificações de Projecto.

| Código | Un | Descrição | Rendimento | Preço | Importância |
|---|---|---|---|---|---|
| mt01ard030b | t | Brita filtrante não seleccionada. (material) | 0.360 | 2194.72 | 790.10 |
| mt14gso030aaae | m² | Geotêxtil não tecido sintético, termosoldado, de polipropileno, com uma resistência à tracção longitudinal de 8 kN/m, uma resistência à tracção transversal de 10,1 kN/m, uma abertura de cone ao ensaio de perfuração dinâmica segundo NP EN ISO 13433 inferior a 40 mm, resistência CBR ao punçoamento 0,3 kN e uma massa superficial de 120 g/m², segundo EN 13252. (material) | 2.500 | 175.70 | 439.25 |
| mq04dua020b | h | Dumper de descarga frontal de 2 t de carga útil. (equipamento) | 0.020 | 996.07 | 19.92 |
| mq02rop020 | h | Apiloador (Saltitão) de condução manual, de 80 kg, com placa de 30x30 cm. (equipamento) | 0.050 | 376.08 | 18.80 |
| mo041 | h | Oficial de 1ª construção de obra civil. (mão de obra) | 0.092 | 622.24 | 57.25 |
| mo087 | h | Ajudante de construção de obra civil. (mão de obra) | 0.183 | 398.94 | 73.01 |
| % | % | Custos directos complementares | 2 % | 1398.33 | 27.97 |
|  |  | Custos directos |  |  | 1426.30 |
