# Demolição de viga, vigota ou lintel de madeira

- Propriedade do ficheiro: CYPE INGENIEROS, S.A.
- Formato: FIEBDC-3/2002
- Âmbito geográfico: Cabo Verde
- Moeda: CVE
- Custos indirectos: 3.00 %
- IVA: 15.00 %

## D Demolições

### DE Estruturas

#### DEM Madeira

**DEM050** m Demolição de viga, vigota ou lintel de madeira.
Desmontagem para a sua reutilização de vigota de madeira de 1001 a 1600 cm² de secção e 5 a 6 m de comprimento médio, com meios manuais e motosserra, e carga manual para camião ou contentor.
Critérios considerados na determinação do preço da unidade de obra: O preço inclui o desmontagem dos elementos de fixação.
Inclui: Desmontagem do elemento, com escoramento do mesmo se for necessário. Classificação e etiquetagem. Armazenamento dos materiais a reutilizar. Carga manual do material a reutilizar para camião. Remoção e acumulação dos restos de obra. Limpeza dos restos da obra. Carga manual dos restos de obra para camião ou contentor.
Critério de medição de projecto: Comprimento medido segundo documentação gráfica de Projecto.
Critério de medição de obra: Será medido o comprimento realmente desmontado segundo especificações de Projecto.

| Código | Un | Descrição | Rendimento | Preço | Importância |
|---|---|---|---|---|---|
| mq09sie010 | h | Motoserra a gasolina, de 50 cm de espada e 2 kW de potência. (equipamento) | 0.386 | 322.36 | 124.43 |
| mo058 | h | Ajudante de carpinteiro. (mão de obra) | 0.859 | 401.41 | 344.81 |
| mo112 | h | Operário especializado construção. (mão de obra) | 0.859 | 390.16 | 335.15 |
| % | % | Custos directos complementares | 2 % | 804.39 | 16.09 |
|  |  | Custos directos |  |  | 820.48 |
