# Desmontagem de letreiro mural

- Propriedade do ficheiro: CYPE INGENIEROS, S.A.
- Formato: FIEBDC-3/2002
- Âmbito geográfico: Cabo Verde
- Moeda: CVE
- Custos indirectos: 3.00 %
- IVA: 15.00 %

## D Demolições

### DF Fachadas

#### DFE Elementos ancorados à fachada

**DFE030** Ud Desmontagem de letreiro mural.
Desmontagem de letreiro mural de menos de 3 m² de superfície, localizado em fachada, com meios manuais, sem deteriorar os elementos construtivos aos quais está fixado, e carga manual para camião ou contentor.
Critérios considerados na determinação do preço da unidade de obra: O preço inclui o desmontagem dos acessórios e dos elementos de fixação.
Inclui: Desmontagem do elemento. Remoção e armazenamento do material desmontado. Limpeza dos restos da obra. Carga manual do material desmontado e restos da obra para camião ou contentor.
Critério de medição de projecto: Número de unidades previstas, segundo documentação gráfica de Projecto.
Critério de medição de obra: Será medido o número de unidades realmente desmontadas segundo especificações de Projecto.

| Código | Un | Descrição | Rendimento | Preço | Importância |
|---|---|---|---|---|---|
| mo020 | h | Oficial de 1ª construção. (mão de obra) | 1.443 | 622.24 | 897.89 |
| mo113 | h | Operário não qualificado construção. (mão de obra) | 0.722 | 383.87 | 277.15 |
| % | % | Custos directos complementares | 2 % | 1175.04 | 23.50 |
|  |  | Custos directos |  |  | 1198.54 |
