# Demolição de parapeito

- Propriedade do ficheiro: CYPE INGENIEROS, S.A.
- Formato: FIEBDC-3/2002
- Âmbito geográfico: Cabo Verde
- Moeda: CVE
- Custos indirectos: 3.00 %
- IVA: 15.00 %

## D Demolições

### DH Remates

#### DHE Exteriores

**DHE100** m Demolição de parapeito.
Remoção de parapeito metálico localizado entre as ombreiras do vão cobrindo a parte inferior das janelas e picagem do material de fixação aderido à sua superfície, com meios manuais e recuperação, armazenamento e colocação do material no mesmo local, sem deteriorar os elementos construtivos contíguos, e carga manual para camião ou contentor.
Inclui: Remoção do elemento. Classificação e etiquetagem. Armazenamento dos materiais a reutilizar. Reposição do elemento. Remoção e acumulação dos restos de obra. Limpeza dos restos da obra. Carga manual dos restos de obra para camião ou contentor.
Critério de medição de projecto: Comprimento medido segundo documentação gráfica de Projecto.
Critério de medição de obra: Será medido o comprimento realmente desmontado segundo especificações de Projecto.

| Código | Un | Descrição | Rendimento | Preço | Importância |
|---|---|---|---|---|---|
| mt08aaa010a | m³ | Água. (material) | 0.006 | 195.56 | 1.17 |
| mt01arg005a | t | Areia de pedreira, para argamassa preparada em obra. (material) | 0.012 | 2106.19 | 25.27 |
| mt08cem000m | kg | Cimento cinzento em sacos. (material) | 3.600 | 17.38 | 62.57 |
| mt08adt010 | kg | Aditivo hidrófugo para impermeabilização de argamassas ou betões. (material) | 0.072 | 156.45 | 11.26 |
| mt20wwa010 | kg | Cola resina epóxi. (material) | 0.360 | 952.56 | 342.92 |
| mt20wwa020 | m | Vedação com silicone neutro, de 7 mm de espessura média. (material) | 2.800 | 161.75 | 452.90 |
| mt20wwa021 | m | Vedação com adesivo a frio especial para metais. (material) | 2.800 | 196.07 | 549.00 |
| mq06hor010 | h | Betoneira eléctrica com uma capacidade de amassadura de 160 l. (equipamento) | 0.016 | 334.11 | 5.35 |
| mo020 | h | Oficial de 1ª construção. (mão de obra) | 0.461 | 627.12 | 289.10 |
| mo113 | h | Operário não qualificado construção. (mão de obra) | 0.282 | 386.89 | 109.10 |
| % | % | Custos directos complementares | 2 % | 1848.64 | 36.97 |
|  |  | Custos directos |  |  | 1885.61 |
