# Demolição de câmara de inspecção

- Propriedade do ficheiro: CYPE INGENIEROS, S.A.
- Formato: FIEBDC-3/2002
- Âmbito geográfico: Cabo Verde
- Moeda: CVE
- Custos indirectos: 3.00 %
- IVA: 15.00 %

## D Demolições

### DI Instalações

#### DIS Drenagens e ventilação

**DIS014** m Demolição de câmara de inspecção.
Demolição de câmara de inspecção de betão, de 100 cm de diâmetro, com martelo pneumático, sem deteriorar os colectores que possam conectar-se com o câmara, e carga manual para camião ou contentor.
Critérios considerados na determinação do preço da unidade de obra: O preço inclui a demolição da base de apoio e a recuperação do aro e da grelha.
Inclui: Recuperação de aro e grelha. Demolição do elemento. Fragmentação do entulho em peças manejáveis. Remoção e acumulação de entulho. Limpeza dos restos da obra. Carga manual de entulho para camião ou contentor.
Critério de medição de projecto: Comprimento medido segundo documentação gráfica de Projecto.
Critério de medição de obra: Será medido o comprimento realmente demolido segundo especificações de Projecto.

| Código | Un | Descrição | Rendimento | Preço | Importância |
|---|---|---|---|---|---|
| mq05mai030 | h | Martelo pneumático. (equipamento) | 1.020 | 438.40 | 447.17 |
| mq05pdm110 | h | Compressor portátil diesel média pressão 10 m³/min. (equipamento) | 0.510 | 743.56 | 379.22 |
| mo112 | h | Operário especializado construção. (mão de obra) | 1.226 | 390.16 | 478.34 |
| mo113 | h | Operário não qualificado construção. (mão de obra) | 1.265 | 383.87 | 485.60 |
| % | % | Custos directos complementares | 2 % | 1790.33 | 35.81 |
|  |  | Custos directos |  |  | 1826.14 |
