# Demolição de câmara de inspecção

- Propriedade do ficheiro: CYPE INGENIEROS, S.A.
- Formato: FIEBDC-3/2002
- Âmbito geográfico: Cabo Verde
- Moeda: CVE
- Custos indirectos: 3.00 %
- IVA: 15.00 %

## D Demolições

### DI Instalações

#### DIS Drenagens e ventilação

**DIS014** m Demolição de câmara de inspecção.
Demolição de câmara de inspecção de betão, de 100 cm de diâmetro, com retroescavadora com martelo demolidor, sem deteriorar os colectores que possam conectar-se com o câmara, e carga mecânica para camião ou contentor.
Critérios considerados na determinação do preço da unidade de obra: O preço inclui a demolição da base de apoio e a recuperação do aro e da grelha.
Inclui: Recuperação de aro e grelha. Demolição do elemento. Fragmentação do entulho em peças manejáveis. Remoção e acumulação de entulho. Limpeza dos restos da obra. Carga mecânica de entulho para camião ou contentor.
Critério de medição de projecto: Comprimento medido segundo documentação gráfica de Projecto.
Critério de medição de obra: Será medido o comprimento realmente demolido segundo especificações de Projecto.

| Código | Un | Descrição | Rendimento | Preço | Importância |
|---|---|---|---|---|---|
| mq01exn050c | h | Retroescavadora sobre pneus, de 85 kW, com martelo demolidor. (equipamento) | 0.066 | 6984.32 | 460.97 |
| mq01ret010 | h | Miniretroescavadora sobre pneus de 15 kW. (equipamento) | 0.033 | 4400.12 | 145.20 |
| mo112 | h | Operário especializado construção. (mão de obra) | 0.133 | 390.16 | 51.89 |
| % | % | Custos directos complementares | 2 % | 658.06 | 13.16 |
|  |  | Custos directos |  |  | 671.22 |
