# Demolição de poste metálico em vedação de terreno

- Propriedade do ficheiro: CYPE INGENIEROS, S.A.
- Formato: FIEBDC-3/2002
- Âmbito geográfico: Cabo Verde
- Moeda: CVE
- Custos indirectos: 3.00 %
- IVA: 15.00 %

## D Demolições

### DU Infra-estruturas no logradouro

#### DUV Vedações

**DUV025** Ud Demolição de poste metálico em vedação de terreno.
Demolição de poste metálico em vedação de terreno, com uma altura menor de 2 m, com meios manuais e equipamento de oxicorte, e carga manual para camião ou contentor.
Critérios considerados na determinação do preço da unidade de obra: O preço não inclui a demolição da fundação.
Inclui: Demolição do elemento. Fragmentação do entulho em peças manejáveis. Remoção e acumulação de entulho. Limpeza dos restos da obra. Carga manual de entulho para camião ou contentor.
Critério de medição de projecto: Número de unidades previstas, segundo documentação gráfica de Projecto.
Critério de medição de obra: Será medido o número de unidades realmente demolidas segundo especificações de Projecto.

| Código | Un | Descrição | Rendimento | Preço | Importância |
|---|---|---|---|---|---|
| mq08sol010 | h | Equipamento de oxicorte, com acetileno como combustível e oxigénio como comburente. (equipamento) | 0.032 | 799.38 | 25.58 |
| mo019 | h | Oficial de 1ª soldador. (mão de obra) | 0.037 | 635.34 | 23.51 |
| mo112 | h | Operário especializado construção. (mão de obra) | 0.037 | 393.22 | 14.55 |
| mo113 | h | Operário não qualificado construção. (mão de obra) | 0.073 | 386.89 | 28.24 |
| % | % | Custos directos complementares | 2 % | 91.88 | 1.84 |
|  |  | Custos directos |  |  | 93.72 |
