# Vigota pré-fabricada de betão pré-esforçado, imitação de madeira

- Propriedade do ficheiro: CYPE INGENIEROS, S.A.
- Formato: FIEBDC-3/2002
- Âmbito geográfico: Cabo Verde
- Moeda: CVE
- Custos indirectos: 3.00 %
- IVA: 15.00 %

## E Estruturas

### EP Pré-fabricadas de betão

#### EPI Vigotas

**EPI010** Ud Vigota pré-fabricada de betão pré-esforçado, imitação de madeira.
Vigota pré-fabricada de betão pré-esforçado, de 16x9x400 cm, com terminação recta em ambos os extremos, com varão de aço para pré-esforçar, de 5 mm de diâmetro, com um momento flector máximo de 12 kN·m, acabamento imitação madeira, com uma demão de lasur.
Inclui: Marcação das vigotas. Colocação e fixação provisória da vigota. Ajuste à sua posição correcta e nivelamento. Montagem e desmontagem de escoras complementares.
Critério de medição de projecto: Número de unidades previstas, segundo documentação gráfica de Projecto.
Critério de medição de obra: Medir-se-á o número de unidades realmente executadas segundo especificações de Projecto.

| Código | Un | Descrição | Rendimento | Preço | Importância |
|---|---|---|---|---|---|
| mt07pha075ag | Ud | Vigota pré-fabricada de betão pré-esforçado, de 16x9x400 cm, com terminação recta em ambos os extremos, com varão de aço para pré-esforçar, de 5 mm de diâmetro, com um momento flector máximo de 12 kN·m, acabamento imitação madeira, com uma demão de lasur. (material) | 1.000 | 27768.99 | 27768.99 |
| mo020 | h | Oficial de 1ª construção. (mão de obra) | 0.229 | 627.12 | 143.61 |
| mo113 | h | Operário não qualificado construção. (mão de obra) | 0.504 | 386.89 | 194.99 |
| % | % | Custos directos complementares | 2 % | 28107.59 | 562.15 |
|  |  | Custos directos |  |  | 28669.74 |
