# Padieira pré-fabricada, de betão pré-esforçado, imitação de madeira

- Propriedade do ficheiro: CYPE INGENIEROS, S.A.
- Formato: FIEBDC-3/2002
- Âmbito geográfico: Cabo Verde
- Moeda: CVE
- Custos indirectos: 3.00 %
- IVA: 15.00 %

## F Fachadas, divisões e protecções

### FC Padieiras, lintéis e caixas de estores

#### FCH Pré-fabricados de betão

**FCH080** Ud Padieira pré-fabricada, de betão pré-esforçado, imitação de madeira.
Padieira pré-fabricada de betão pré-esforçado, de 25x18x450 cm, com varão de aço para pré-esforçar, de 5 mm de diâmetro, com um momento flector máximo de 70 kN·m, acabamento imitação madeira, com uma demão de lasur, apoiada sobre uma camada de argamassa de cimento, confeccionada em obra, dosificação 1:5 Inclui: Limpeza e preparação do plano de apoio. Implantação e marcação dos eixos de apoio na abertura de passagem. Colocação da padieira.
Critério de medição de projecto: Número de unidades previstas, segundo documentação gráfica de Projecto.
Critério de medição de obra: Medir-se-á o número de unidades realmente executadas segundo especificações de Projecto.

| Código | Un | Descrição | Rendimento | Preço | Importância |
|---|---|---|---|---|---|
| mt20dhp040Hc | Ud | Padieira pré-fabricada de betão pré-esforçado, de 25x18x450 cm, com varão de aço para pré-esforçar, de 5 mm de diâmetro, com um momento flector máximo de 70 kN·m, acabamento imitação madeira, com uma demão de lasur, segundo EN 13225. (material) | 1.000 | 89099.13 | 89099.13 |
| mt08aaa010a | m³ | Água. (material) | 0.006 | 193.69 | 1.16 |
| mt01arg005a | t | Areia de pedreira, para argamassa preparada em obra. (material) | 0.002 | 2085.80 | 4.17 |
| mt08cem000m | kg | Cimento cinzento em sacos. (material) | 0.300 | 17.22 | 5.17 |
| mq06hor010 | h | Betoneira eléctrica com uma capacidade de amassadura de 160 l. (equipamento) | 0.005 | 330.99 | 1.65 |
| mo020 | h | Oficial de 1ª construção. (mão de obra) | 0.229 | 622.24 | 142.49 |
| mo113 | h | Operário não qualificado construção. (mão de obra) | 0.550 | 383.87 | 211.13 |
| % | % | Custos directos complementares | 2 % | 89464.90 | 1789.30 |
|  |  | Custos directos |  |  | 91254.20 |
