# Pilastra

- Propriedade do ficheiro: CYPE INGENIEROS, S.A.
- Formato: FIEBDC-3/2002
- Âmbito geográfico: Cabo Verde
- Moeda: CVE
- Custos indirectos: 3.00 %
- IVA: 15.00 %

## F Fachadas, divisões e protecções

### FD Protecções e gradeamentos

#### FDB Balaustradas

**FDB020** Ud Pilastra.
Pilastra de pedra tosca acabamento rústico para balaustrada de secção quadrada de 25x25x70 cm, colocada em paredes e assente com argamassa de cimento e cal, confeccionada em obra, dosificação 1:1:7. Inclusive remate em forma de taça floreira de 27x27x20 cm, marcação, nivelamento, enchimento de juntas e limpeza.
Inclui: Limpeza e preparação da borda de apoio. Marcação, disposição e montagem das peças. Colocação das peças de remate. Enchimento e perfilamento de juntas com argamassa de cimento.
Critério de medição de projecto: Número de unidades previstas, segundo documentação gráfica de Projecto.
Critério de medição de obra: Medir-se-á o número de unidades realmente executadas segundo especificações de Projecto.

| Código | Un | Descrição | Rendimento | Preço | Importância |
|---|---|---|---|---|---|
| mt20bhp045e | Ud | Pilar quadrado de pedra tosca acabamento rústico para balaustrada, 25x25x70 cm, inclusive base. (material) | 1.000 | 5707.10 | 5707.10 |
| mt20bhp065jf | Ud | Remate floreira de pedra tosca acabamento rústico para pilastra de balaustrada, 27x27x20 cm. (material) | 1.000 | 1374.62 | 1374.62 |
| mt08aaa010a | m³ | Água. (material) | 0.006 | 193.69 | 1.16 |
| mt01arg005a | t | Areia de pedreira, para argamassa preparada em obra. (material) | 0.002 | 2085.80 | 4.17 |
| mt08cem041m | kg | Cimento branco em sacos. (material) | 0.250 | 24.44 | 6.11 |
| mt08cal011a | kg | Cal aérea hidratada, tipo CL 90-S, segundo NP EN 459-1, em sacos. (material) | 0.250 | 56.37 | 14.09 |
| mq06hor010 | h | Betoneira eléctrica com uma capacidade de amassadura de 160 l. (equipamento) | 0.005 | 330.99 | 1.65 |
| op00amo010 |  | Rebarbadora. | 1.000 | 0.00 | 0.00 |
| mo020 | h | Oficial de 1ª construção. (mão de obra) | 0.229 | 622.24 | 142.49 |
| mo113 | h | Operário não qualificado construção. (mão de obra) | 0.239 | 383.87 | 91.74 |
| % | % | Custos directos complementares | 2 % | 7343.13 | 146.86 |
|  |  | Custos directos |  |  | 7489.99 |
