# Encontro de parede divisória interior com painéis de sectorização com paramento

- Propriedade do ficheiro: CYPE INGENIEROS, S.A.
- Formato: FIEBDC-3/2002
- Âmbito geográfico: Cabo Verde
- Moeda: CVE
- Custos indirectos: 3.00 %
- IVA: 15.00 %

## F Fachadas, divisões e protecções

### FI Paredes divisórias leves

#### FIM Painéis de sectorização

**FIM011** m Encontro de parede divisória interior com painéis de sectorização com paramento.
Encontro de parede divisória interior com painéis de sectorização com paramento formado por: tira de lã mineral de 100 mm de largura realizada a partir de painel rígido de lã mineral, segundo EN 13162, de 30 mm de espessura, perfil angular de chapa de aço galvanizado, de 80x25 mm e 1,5 mm de espessura e peça de remate de chapa dobrada de aço pré-lacado, espessura 0,8 mm, desenvolvimento 400 mm e 2 dobras. Incluindo parafusos para a fixação dos perfis metálicos.
Inclui: Implantação e corte do isolamento. Colocação do isolamento. Colocação de perfil angular. Colocação do isolamento. Colocação do perfil de remate.
Critério de medição de projecto: Comprimento medido em verdadeira magnitude, segundo documentação gráfica de Projecto.
Critério de medição de obra: Medir-se-á, em verdadeira magnitude, o comprimento realmente executado segundo especificações de Projecto.

| Código | Un | Descrição | Rendimento | Preço | Importância |
|---|---|---|---|---|---|
| mt16lra010a | m² | Painel rígido de lã mineral, segundo EN 13162, não revestido, de 30 mm de espessura, resistência térmica 0,85 m²°C/W, condutibilidade térmica 0,035 W/(m°C), Euroclasse A1 de reacção ao fogo segundo NP EN 13501-1, capacidade de absorção de água a curto prazo <=1 kg/m² e factor de resistência à difusão do vapor de água 1. (material) | 0.200 | 1849.48 | 369.90 |
| mt12psg400d | m | Perfil angular de chapa de aço galvanizado, de 80x25 mm e 1,5 mm de espessura. (material) | 1.000 | 405.92 | 405.92 |
| mt20rca010km | m | Peça de remate de chapa dobrada de aço pré-lacado, espessura 0,8 mm, desenvolvimento 400 mm e 2 dobras. (material) | 1.000 | 808.28 | 808.28 |
| mt13pst100a | Ud | Parafuso auto-roscante de cabeça escareada, de aço galvanizado, de 6 mm de diâmetro e 40 mm de comprimento. (material) | 10.000 | 28.78 | 287.80 |
| mt07emr100aa | Ud | Parafuso estrutural de aço zincado, com anilha, de 7,5 mm de diâmetro e 60 mm de comprimento, de cabeça hexagonal, para aparafusar directamente sobre o furo realizado no betão. (material) | 15.000 | 170.51 | 2557.65 |
| mt12psg081j | Ud | Parafuso autoperfurante rosca-chapa 3,5x11 mm. (material) | 5.000 | 1.79 | 8.95 |
| op00ato010 |  | Aparafusadora. | 1.000 | 0.00 | 0.00 |
| op00tal010 |  | Berbequim. | 1.000 | 0.00 | 0.00 |
| mo053 | h | Oficial de 1ª montador de pré-fabricados interiores. (mão de obra) | 0.229 | 639.39 | 146.42 |
| mo100 | h | Ajudante de montador de pré-fabricados interiores. (mão de obra) | 0.229 | 398.94 | 91.36 |
| % | % | Custos directos complementares | 2 % | 4676.28 | 93.53 |
|  |  | Custos directos |  |  | 4769.81 |
