# Sistema ETICS de isolamento térmico de origem vegetal pelo exterior de fachadas

- Propriedade do ficheiro: CYPE INGENIEROS, S.A.
- Formato: FIEBDC-3/2002
- Âmbito geográfico: Cabo Verde
- Moeda: CVE
- Custos indirectos: 3.00 %
- IVA: 15.00 %

## F Fachadas, divisões e protecções

### FV Fachadas ETICS com isolamento térmico de origem vegetal

#### FVM Revestimento contínuo mineral ou sintético

**FVM010** m² Sistema ETICS de isolamento térmico de origem vegetal pelo exterior de fachadas.
Isolamento térmico pelo exterior de fachadas, de parede estrutural de painel de madeira lamelada colada cruzada (CLT), com sistema ETICS, composto por: painel isolante de uma única camada, de fibras de madeira, de 60 mm de espessura e 1250x590 mm, fixado ao suporte com fixações mecânicas com espiga especial para madeira; camada de regularização de argamassa seca de cimento reforçada com fibras, aplicação manual, armada com malha de fibra de vidro anti-álcalis, de 4x4 mm de vão de malha e de 155 g/m² de massa superficial; camada de acabamento de argamassa, acabamento afagado, cor branca, aplicação manual, sobre primário regulador da absorção e ponte de aderência e posterior tratamento superficial através da aplicação de uma demão de tinta para exterior, à base de silicato de potássio, cor branca, acabamento mate. Inclusive, perfis de arranque de alumínio, buchas de expansão de plástico com prego metálico, para a fixação dos perfis de arranque, perfis para formação de pingadeiras de PVC com malha, perfis de canto de PVC com malha, massa elastomérica monocomponente, para vedação de juntas entre painéis e fita de selagem autoexpansiva e autoadesiva, para vedação de juntas perimetrais.
Critérios considerados na determinação do preço da unidade de obra: O preço inclui a execução dos remates nos encontros com paramentos, revestimentos ou outros elementos assentes na sua superfície.
Inclui: Preparação da superfície suporte. Colocação do perfil de arranque. Corte e preparação do isolamento. Colocação do isolamento sobre o paramento. Colocação dos restantes perfis. Resolução dos pontos singulares. Aplicação da argamassa base e colocação da malha de fibra de vidro na camada de regularização. Formação de juntas. Aplicação da camada de acabamento. Aplicação da demão de revestimento protector na camada de acabamento. Vedação de juntas.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt28mab060L | m | Perfil de arranque, de alumínio, de 60 mm de largura e 3 mm de espessura, com pingadeira e acessórios de união de PVC; para nivelação e suporte dos painéis isolantes dos sistemas de isolamento térmico pelo exterior sobre a linha de soco. (material) | 0.250 | 928.01 | 232.00 |
| mt28mab070d | Ud | Bucha de expansão de plástico com prego metálico, de 8 mm de diâmetro e 65 mm de comprimento, para a fixação dos perfis de arranque. (material) | 0.800 | 48.52 | 38.82 |
| mt16bab070wa | m² | Painel isolante de uma única camada, de fibras de madeira, de 60 mm de espessura e 1250x590 mm, de superfície lisa e bordo lateral recto, segundo EN 13171, resistência térmica 1,54 m²°C/W, condutibilidade térmica 0,039 W/(m°C), densidade 160 kg/m³, Euroclasse E de reacção ao fogo segundo NP EN 13501-1. (material) | 1.050 | 3731.90 | 3918.50 |
| mt16bab020b | Ud | Espiga especial para madeira, de 6 mm de diâmetro e 100 mm de comprimento. (material) | 10.000 | 101.97 | 1019.70 |
| mt15sbi170d | Ud | Cartucho de 290 cm³ de massa elastomérica monocomponente, à base de polímero MS, de elasticidade permanente e cura rápida e resistente aos raios UV, para vedação de juntas entre painéis. (material) | 0.170 | 520.80 | 88.54 |
| mt28mab010g | kg | Argamassa seca de cimento reforçada com fibras, composta por cimento branco, cal hidratada, cargas minerais, quartzo e aditivos, permeável ao vapor de água, para aplicar com palustra. (material) | 5.000 | 196.09 | 980.45 |
| mt28mab020d | m² | Malha de fibra de vidro anti-álcalis, de 4x4 mm de vão de malha, de 155 g/m² de massa superficial e de 1,1x50 m, para armar argamassas. (material) | 1.100 | 253.82 | 279.20 |
| mt28mab090d | m | Perfil de PVC com malha de fibra de vidro anti-álcalis, para formação de pingadeiras. (material) | 0.170 | 723.95 | 123.07 |
| mt28mab080d | m | Perfil de canto, de PVC, com malha incorporada de fibra de vidro de 10 e 15 cm de largura a cada lado do perfil, para reforço de cantos. (material) | 0.700 | 563.15 | 394.21 |
| mt28mab030g | kg | Primário regulador da absorção e ponte de aderência, à base de copolímeros acrílicos, silicato de potássio e pigmentos, resistente à intempérie; para aplicar com trincha ou rolo. (material) | 0.350 | 594.54 | 208.09 |
| mt28mab050K | kg | Argamassa, acabamento afagado, cor branca, composta por cimento branco, cal hidratada, pó de mármore, quartzo e aditivos, com um tamanho máximo de partícula de 1,5 mm, permeável ao vapor de água e resistente à intempérie, para aplicar com palustra. (material) | 2.000 | 241.57 | 483.14 |
| mt27psh010g | l | Tinta para exterior, à base de silicato de potássio, cor branca, acabamento mate, permeável ao vapor de água, fungicida e resistente à intempérie; para aplicar com trincha, rolo ou pistola. (material) | 0.300 | 964.74 | 289.42 |
| mt15sbi160g | m | Fita de selagem autoexpansiva e autoadesiva, de 15 mm de largura, impermeável à água da chuva, para junta de 2 a 6 mm de largura, para vedação de juntas perimetrais, fornecida em rolos de 18 m de comprimento. (material) | 1.000 | 170.17 | 170.17 |
| mo054 | h | Oficial de 1ª montador de isolamentos. (mão de obra) | 0.115 | 639.39 | 73.53 |
| mo101 | h | Ajudante de montador de isolamentos. (mão de obra) | 0.115 | 398.94 | 45.88 |
| mo039 | h | Oficial de 1ª rebocador. (mão de obra) | 0.687 | 622.24 | 427.48 |
| mo079 | h | Ajudante de rebocador. (mão de obra) | 0.687 | 398.94 | 274.07 |
| % | % | Custos directos complementares | 2 % | 9046.27 | 180.93 |
|  |  | Custos directos |  |  | 9227.20 |
