# Remate decorativo, de chapa perfurada de aço galvanizado

- Propriedade do ficheiro: CYPE INGENIEROS, S.A.
- Formato: FIEBDC-3/2002
- Âmbito geográfico: Cabo Verde
- Moeda: CVE
- Custos indirectos: 3.00 %
- IVA: 15.00 %

## H Remates e trabalhos auxiliares

### HR Remates de fachada

#### HRA De aço galvanizado

**HRA200** m² Remate decorativo, de chapa perfurada de aço galvanizado.
Remate decorativo, de chapa perfurada de aço galvanizado, com perfurações redondas dispostas em triângulo 60°, R5 T6, de 5 mm de diâmetro e 6 mm de distância entre os centros das perfurações contíguas, de 1,5 mm de espessura e com um 63% da superfície perfurada; fixação a estrutura metálica através de soldadura em todo o seu perímetro.
Inclui: Marcação da disposição das peças. Corte das peças. Colocação, aprumo, nivelamento e alinhamento. Resolução de encontros e de pontos singulares.
Critério de medição de projecto: Superfície medida segundo documentação gráfica de Projecto.
Critério de medição de obra: Medir-se-á a superfície realmente executada segundo especificações de Projecto.

| Código | Un | Descrição | Rendimento | Preço | Importância |
|---|---|---|---|---|---|
| mt26aha020cb | m² | Chapa perfurada de aço galvanizado, com perfurações redondas dispostas em triângulo 60°, R5 T6, de 5 mm de diâmetro e 6 mm de distância entre os centros das perfurações contíguas, de 1,5 mm de espessura e com um 63% da superfície perfurada. (material) | 1.000 | 5700.63 | 5700.63 |
| mq08sol020 | h | Equipamentos e elementos auxiliares para soldadura eléctrica. (equipamento) | 1.000 | 328.50 | 328.50 |
| mo018 | h | Oficial de 1ª serralheiro. (mão de obra) | 0.115 | 630.40 | 72.50 |
| mo059 | h | Ajudante de serralheiro. (mão de obra) | 0.115 | 399.70 | 45.97 |
| % | % | Custos directos complementares | 2 % | 6147.60 | 122.95 |
|  |  | Custos directos |  |  | 6270.55 |
