# Capeamento de betão polímero

- Propriedade do ficheiro: CYPE INGENIEROS, S.A.
- Formato: FIEBDC-3/2002
- Âmbito geográfico: Cabo Verde
- Moeda: CVE
- Custos indirectos: 3.00 %
- IVA: 15.00 %

## H Remates e trabalhos auxiliares

### HR Remates de fachada

#### HRP De betão polímero

**HRP020** m Capeamento de betão polímero.
Capeamento de betão polímero de superfície polida, com um ângulo de inclinação de 10°, cor branco, desenho de duas águas, de 190x25 mm, com pingadeira, para revestimento de muros, ancoragem metálica de aço inoxidável e brita aderida à superfície na sua face inferior; colocação com cimento cola flexível e de grande aderência, C2 S2 sobre uma camada de regularização de argamassa de cimento, confeccionada em obra, com aditivo hidrófugo, dosificação 1:3, sobre a que se introduz as ancoragens metálicas; e vedação das juntas entre peças e, se for o caso, das uniões com os muros com massa de poliuretano, com aplicação prévia do primário.
Inclui: Preparação da superfície de apoio. Marcação da disposição das peças. Corte das peças. Colocação, aprumo, nivelamento e alinhamento das peças. Vedação de juntas e limpeza.
Critério de medição de projecto: Comprimento medido entre eixos, segundo documentação gráfica de Projecto.
Critério de medição de obra: Medir-se-á, a eixos, o comprimento realmente executado segundo especificações de Projecto.

| Código | Un | Descrição | Rendimento | Preço | Importância |
|---|---|---|---|---|---|
| mt08aaa010a | m³ | Água. (material) | 0.006 | 193.69 | 1.16 |
| mt01arg005a | t | Areia de pedreira, para argamassa preparada em obra. (material) | 0.010 | 2085.80 | 20.86 |
| mt08cem000m | kg | Cimento cinzento em sacos. (material) | 3.150 | 17.22 | 54.24 |
| mt08adt010 | kg | Aditivo hidrófugo para impermeabilização de argamassas ou betões. (material) | 0.063 | 154.95 | 9.76 |
| mt20wwa040 | kg | Cimento cola flexível e de grande aderência, C2 S2, segundo NP EN 12004. (material) | 2.400 | 80.86 | 194.06 |
| mt20aho010bc | m | Capeamento de betão polímero de superfície polida, com um ângulo de inclinação de 10°, cor branco, desenho de duas águas, de 190x25 mm, com pingadeira, para revestimento de muros, ancoragem metálica de aço inoxidável e brita aderida à superfície na sua face inferior, fornecido em peças de até 1,3 m de comprimento. (material) | 1.050 | 3723.85 | 3910.04 |
| mt20wwa025 | m | Perfil de espuma de polietileno, de 6 mm de diâmetro, para enchimento de juntas. (material) | 1.900 | 63.07 | 119.83 |
| mt20wwa035 | Ud | Cartucho de 250 cm³ de primário para massas. (material) | 0.041 | 865.20 | 35.47 |
| mt20wwa030 | Ud | Cartucho de 310 cm³ de massa de poliuretano impermeável. (material) | 0.082 | 1183.79 | 97.07 |
| mq06hor010 | h | Betoneira eléctrica com uma capacidade de amassadura de 160 l. (equipamento) | 0.005 | 330.99 | 1.65 |
| op00amo010 |  | Rebarbadora. | 1.000 | 0.00 | 0.00 |
| mo020 | h | Oficial de 1ª construção. (mão de obra) | 0.241 | 622.24 | 149.96 |
| mo113 | h | Operário não qualificado construção. (mão de obra) | 0.305 | 383.87 | 117.08 |
| % | % | Custos directos complementares | 2 % | 4711.18 | 94.22 |
|  |  | Custos directos |  |  | 4805.40 |
