# Sistema de som ambiente

- Propriedade do ficheiro: CYPE INGENIEROS, S.A.
- Formato: FIEBDC-3/2002
- Âmbito geográfico: Cabo Verde
- Moeda: CVE
- Custos indirectos: 3.00 %
- IVA: 15.00 %

## I Instalações

### IA Audiovisuais

#### IAM Rede de som ambiente

**IAM010** Ud Sistema de som ambiente.
Sistema de som ambiente composto de: central de som mono adaptável a qualquer fonte musical; 2 reguladores de som analógicos de 1 canal musical mono que permitem regular o volume de cada compartimento, 2 colunas de 2", 2 W e 8 Ohm instaladas no tecto falso; adaptadores para incorporar elementos de som. Incluindo rede de distribuição interior na habitação formada por tubagens e cabos para condução dos sinais com tubo rígido VD e cabo flexível entrançado de 3x1,5 mm², caixas de encastrar, caixas de derivação e acessórios.
Critérios considerados na determinação do preço da unidade de obra: O preço não inclui a fonte musical nem os trabalhos auxiliares de pedreiro para instalações.
Inclui: Marcação. Colocação e fixação de tubos e caixas. Colocação de cabos. Montagem, ligação e verificação do seu correcto funcionamento.
Critério de medição de projecto: Número de unidades previstas, segundo documentação gráfica de Projecto.
Critério de medição de obra: Medir-se-á o número de unidades realmente executadas segundo especificações de Projecto.

| Código | Un | Descrição | Rendimento | Preço | Importância |
|---|---|---|---|---|---|
| mt40mhm010a | Ud | Central de som de 1 canal mono, com regulação manual de nível de saída de áudio. Protecção electrónica da alimentação. Telecontrolo, comutador para ligar manual/automático. (material) | 1.000 | 22569.05 | 22569.05 |
| mt40mhm011 | Ud | Caixa de encastrar para central de som, de material termoplástico, de 140x140x45 mm. (material) | 1.000 | 631.85 | 631.85 |
| mt40mhm020a | Ud | Regulador de som analógico de 1 canal musical mono com caixa de encastrar, com recepção de avisos, potenciómetro de regulação de volume e telecontrolo. (material) | 2.000 | 8704.17 | 17408.34 |
| mt40mhm040a | Ud | Coluna de 2", 2 W/8 Ohm, para instalar em tecto falso. (material) | 2.000 | 3152.33 | 6304.66 |
| mt40mhm041a | Ud | Caixa de encastrar para coluna de 2", 2 W/8 Ohm. Inclusive ganchos de fixação ao tecto. (material) | 2.000 | 316.98 | 633.96 |
| mt40mhm050a | Ud | Adaptador para incorporar elementos de som. (material) | 2.000 | 318.56 | 637.12 |
| mt40mhm100 | m | Cabo flexível entrançado de 3x1,5 mm². (material) | 40.000 | 84.97 | 3398.80 |
| mt40mhm102 | m | Linha de alimentação de 2x0,75 mm². (material) | 30.000 | 66.99 | 2009.70 |
| mt35tpt010be | m | Tubo rígido de PVC VD-M de 20 mm de diâmetro exterior e 1,5 mm de espessura. Resistência à compressão 750 N, resistência ao impacto 2 joules, temperatura de trabalho -5°C até 60°C, classificação 3321, segundo NP EN 61386-1 e NP EN 61386-21, com o preço incrementado em 20% relativamente a acessórios e peças especiais. (material) | 40.000 | 78.42 | 3136.80 |
| mt40mhm101 | Ud | Caixa de distribuição universal com tampa amovível. (material) | 2.000 | 191.17 | 382.34 |
| mo003 | h | Oficial de 1ª electricista. (mão de obra) | 4.353 | 644.41 | 2805.12 |
| mo102 | h | Ajudante de electricista. (mão de obra) | 4.353 | 401.31 | 1746.90 |
| % | % | Custos directos complementares | 2 % | 61664.64 | 1233.29 |
|  |  | Custos directos |  |  | 62897.93 |
