# Derivação para linha frigorífica, para sistema com recuperação de calor

- Propriedade do ficheiro: CYPE INGENIEROS, S.A.
- Formato: FIEBDC-3/2002
- Âmbito geográfico: Cabo Verde
- Moeda: CVE
- Custos indirectos: 3.00 %
- IVA: 15.00 %

## I Instalações

### IB Sistemas de climatização

#### IBL Sistema VRF (Mitsubishi Electric)

**IBL681** Ud Derivação para linha frigorífica, para sistema com recuperação de calor.
Redução para ligar a unidade exterior com o controlador BC tipo J/J1, gama City Multi, modelo CMY-R301S-G "MITSUBISHI ELECTRIC", capacidade frigorífica nominal a jusante superior a 22,4 kW e inferior ou igual a 33,5 kW.
Inclui: Ligação.
Critério de medição de projecto: Número de unidades previstas, segundo documentação gráfica de Projecto.
Critério de medição de obra: Medir-se-á o número de unidades realmente executadas segundo especificações de Projecto.

| Código | Un | Descrição | Rendimento | Preço | Importância |
|---|---|---|---|---|---|
| mt42mee603a | Ud | Redução para ligar a unidade exterior com o controlador BC tipo J/J1, gama City Multi, modelo CMY-R301S-G "MITSUBISHI ELECTRIC", capacidade frigorífica nominal a jusante superior a 22,4 kW e inferior ou igual a 33,5 kW. (material) | 1.000 | 13422.76 | 13422.76 |
| mo005 | h | Oficial de 1ª instalador de ar condicionado. (mão de obra) | 0.057 | 639.39 | 36.45 |
| mo104 | h | Ajudante de instalador de ar condicionado. (mão de obra) | 0.057 | 398.19 | 22.70 |
| % | % | Custos directos complementares | 2 % | 13481.91 | 269.64 |
|  |  | Custos directos |  |  | 13751.55 |
