# Termostato de zona

- Propriedade do ficheiro: CYPE INGENIEROS, S.A.
- Formato: FIEBDC-3/2002
- Âmbito geográfico: Cabo Verde
- Moeda: CVE
- Custos indirectos: 3.00 %
- IVA: 15.00 %

## I Instalações

### IB Sistemas de climatização

#### IBZ Sistema Airzone

**IBZ005** Ud Termostato de zona.
Interface de controlo de utilizador, Lite AZCE6LITECN "AIRZONE", ecrã de led, com botões tácteis capacitivos, de aço e vidro, ligação por cabo, montagem em superfície, cor preto, para controlo da activação e desactivação da zona, controlo da temperatura de setpoint, em intervalos de 1°C/2°F e leitura da temperatura ambiente e da humidade relativa de zona.
Inclui: Marcação. Colocação e fixação. Ligação.
Critério de medição de projecto: Número de unidades previstas, segundo documentação gráfica de Projecto.
Critério de medição de obra: Medir-se-á o número de unidades realmente executadas segundo especificações de Projecto.

| Código | Un | Descrição | Rendimento | Preço | Importância |
|---|---|---|---|---|---|
| mt42air652ab | Ud | Interface de controlo de utilizador, Lite AZCE6LITECN "AIRZONE", ecrã de led, com botões tácteis capacitivos, de aço e vidro, ligação por cabo, montagem em superfície, cor preto, para controlo da activação e desactivação da zona, controlo da temperatura de setpoint, em intervalos de 1°C/2°F e leitura da temperatura ambiente e da humidade relativa de zona. (material) | 1.000 | 19116.62 | 19116.62 |
| mo005 | h | Oficial de 1ª instalador de ar condicionado. (mão de obra) | 0.115 | 644.41 | 74.11 |
| mo104 | h | Ajudante de instalador de ar condicionado. (mão de obra) | 0.092 | 401.31 | 36.92 |
| % | % | Custos directos complementares | 2 % | 19227.65 | 384.55 |
|  |  | Custos directos |  |  | 19612.20 |
