# Entrada

- Propriedade do ficheiro: CYPE INGENIEROS, S.A.
- Formato: FIEBDC-3/2002
- Âmbito geográfico: Cabo Verde
- Moeda: CVE
- Custos indirectos: 3.00 %
- IVA: 15.00 %

## I Instalações

### IE Eléctricas

#### IEE Entradas

**IEE030** Ud Entrada.
Entrada monofásica enterrada de 12 m de comprimento para habitação unifamiliar, delimitada entre a portinhola e a origem da instalação de utilização, formada por cabos unipolares com condutores de cobre, XV Eca 2x6 mm², sendo a sua tensão nominal de 0,6/1 kV, protegido por tubo de polietileno de parede dupla de 40 mm de diâmetro, colocado sobre leito de areia de 10 cm de espessura, devidamente compactada e nivelada com apiloador (saltitão) de condução manual, enchimento lateral compactando até metade do diâmetro do tubo e posterior enchimento com a mesma areia até 10 cm por cima da geratriz superior do tubo, sem incluir a escavação nem o posterior enchimento principal das valas e caixa de contador individual de chapa electrozincada, com visor transparente e com graus de protecção IP54 e IK07. Totalmente montada, ligada e testada.
Inclui: Marcação da localização das condutas e ancoragens da caixa. Execução do leito de areia para colocação do tubo. Colocação do tubo. Colocação de cabos. Ligação. Execução do enchimento envolvente.
Critério de medição de projecto: Número de unidades previstas, segundo documentação gráfica de Projecto.
Critério de medição de obra: Medir-se-á o número de unidades realmente executadas segundo especificações de Projecto.

| Código | Un | Descrição | Rendimento | Preço | Importância |
|---|---|---|---|---|---|
| mt01ara010a | m³ | Areia com granulometria de 0 a 5 mm de diâmetro, limpa. (material) | 0.996 | 1673.25 | 1666.56 |
| mt35aia080aa | m | Tubo curvável, fornecido em rolo, de polietileno de parede dupla (lisa pelo interior e corrugada pelo exterior), de cor laranja, de 40 mm de diâmetro nominal, para canalização enterrada, resistência à compressão 250 N, com grau de protecção IP549 segundo NP EN 60529. Segundo NP EN 61386-1, NP EN 61386-22 e EN 50086-2-4. (material) | 12.000 | 294.79 | 3537.48 |
| mt35cep050d | m | Cabo unipolar XV, sendo a sua tensão nominal de 0,6/1 kV, reacção ao fogo classe Eca segundo NP EN 50575, com condutor multifilar de cobre classe 2 de 6 mm² de secção, com isolamento de polietileno reticulado e bainha exterior de PVC. Segundo IEC 60502-1. (material) | 24.000 | 130.28 | 3126.72 |
| mt35ccp020a | Ud | Caixa de contador de 255x375x200 mm, de chapa electrozincada, para 1 contador monofásico, com visor transparente para facilitar a leitura do contador, com graus de protecção IP54 e IK07. (material) | 1.000 | 3798.16 | 3798.16 |
| mt35www010 | Ud | Material auxiliar para instalações eléctricas. (material) | 3.400 | 241.82 | 822.19 |
| mq04dua020b | h | Dumper de descarga frontal de 2 t de carga útil. (equipamento) | 0.100 | 1005.46 | 100.55 |
| mq02rop020 | h | Apiloador (Saltitão) de condução manual, de 80 kg, com placa de 30x30 cm. (equipamento) | 0.747 | 379.62 | 283.58 |
| mq02cia020j | h | Camião cisterna, de 8 m³ de capacidade. (equipamento) | 0.010 | 11514.57 | 115.15 |
| mo020 | h | Oficial de 1ª construção. (mão de obra) | 1.004 | 627.12 | 629.63 |
| mo113 | h | Operário não qualificado construção. (mão de obra) | 1.004 | 386.89 | 388.44 |
| mo003 | h | Oficial de 1ª electricista. (mão de obra) | 0.976 | 644.41 | 628.94 |
| mo102 | h | Ajudante de electricista. (mão de obra) | 0.825 | 401.31 | 331.08 |
| % | % | Custos directos complementares | 2 % | 15428.48 | 308.57 |
|  |  | Custos directos |  |  | 15737.05 |
