# Centralização de contadores

- Propriedade do ficheiro: CYPE INGENIEROS, S.A.
- Formato: FIEBDC-3/2002
- Âmbito geográfico: Cabo Verde
- Moeda: CVE
- Custos indirectos: 3.00 %
- IVA: 15.00 %

## I Instalações

### IE Eléctricas

#### IEG Centralização de contadores

**IEG020** Ud Centralização de contadores.
Fornecimento e instalação de centralização de contadores sobre paramento vertical, em quarto de contadores, composta por: unidade funcional de medida formada por 1 módulo de contadores monofásicos e 1 módulo de contadores trifásicos. Inclusive cablagem e quantos acessórios sejam necessários para a sua correcta instalação. Totalmente montada, ligada e testada.
Inclui: Marcação do conjunto pré-fabricado. Colocação e nivelação do conjunto pré-fabricado. Fixação de módulos ao conjunto pré-fabricado. Ligação.
Critério de medição de projecto: Número de unidades previstas, segundo documentação gráfica de Projecto.
Critério de medição de obra: Medir-se-á o número de unidades realmente executadas segundo especificações de Projecto.

| Código | Un | Descrição | Rendimento | Preço | Importância |
|---|---|---|---|---|---|
| mt35con010a | Ud | Módulo para instalação de três contadores monofásicos, homologado pela empresa abastecedora. Inclusive cabos e acessórios para formar parte da centralização de contadores. (material) | 1.000 | 10015.80 | 10015.80 |
| mt35con010b | Ud | Módulo para instalação de três contadores trifásicos, homologado pela empresa abastecedora. Inclusive cabos e acessórios para formar parte da centralização de contadores. (material) | 1.000 | 12275.48 | 12275.48 |
| mt35www010 | Ud | Material auxiliar para instalações eléctricas. (material) | 1.000 | 241.82 | 241.82 |
| mo003 | h | Oficial de 1ª electricista. (mão de obra) | 1.489 | 644.41 | 959.53 |
| mo102 | h | Ajudante de electricista. (mão de obra) | 1.489 | 401.31 | 597.55 |
| % | % | Custos directos complementares | 2 % | 24090.18 | 481.80 |
|  |  | Custos directos |  |  | 24571.98 |
