# Regulador encastradoo

- Propriedade do ficheiro: CYPE INGENIEROS, S.A.
- Formato: FIEBDC-3/2002
- Âmbito geográfico: Cabo Verde
- Moeda: CVE
- Custos indirectos: 3.00 %
- IVA: 15.00 %

## I Instalações

### IE Eléctricas

#### IEM Mecanismos

**IEM103** Ud Regulador encastradoo.
Regulador com comando rotativo para coluna, série básica formado por mecanismo para potenciómetro com accionamento por comando rotativo para coluna de 3 W de potência, tampa com símbolo com comando rotativo para potenciómetro com accionamento por comando rotativo para coluna, de material termoplástico, livre de halogéneos, cor branca acabamento brilhante e espelho para um elemento, de material termoplástico, livre de halogéneos, cor branca acabamento brilhante. Instalação encastrada.
Critérios considerados na determinação do preço da unidade de obra: O preço não inclui a caixa para mecanismo encastrado.
Inclui: Montagem, ligação e verificação do seu correcto funcionamento.
Critério de medição de projecto: Número de unidades previstas, segundo documentação gráfica de Projecto.
Critério de medição de obra: Medir-se-á o número de unidades realmente executadas segundo especificações de Projecto.

| Código | Un | Descrição | Rendimento | Preço | Importância |
|---|---|---|---|---|---|
| mt40nie010a | Ud | Mecanismo para potenciómetro com accionamento por comando rotativo para coluna de 3 W de potência, alimentação a 12 V, impedância característica 27 Ohm, grau de protecção IP20, para encastrar. (material) | 1.000 | 3593.93 | 3593.93 |
| mt40nie011a | Ud | Tampa com símbolo com comando rotativo para potenciómetro com accionamento por comando rotativo para coluna, de material termoplástico, livre de halogéneos, cor branca acabamento brilhante, grau de protecção IP20. (material) | 1.000 | 3345.41 | 3345.41 |
| mt33nie001aaa | Ud | Espelho para um elemento, de material termoplástico, livre de halogéneos, cor branca acabamento brilhante. (material) | 1.000 | 872.99 | 872.99 |
| mo003 | h | Oficial de 1ª electricista. (mão de obra) | 0.218 | 672.75 | 146.66 |
| % | % | Custos directos complementares | 2 % | 7958.99 | 159.18 |
|  |  | Custos directos |  |  | 8118.17 |
