# Calha protectora para alojamento de mecanismos e cabos eléctricos e de telecomunicação

- Propriedade do ficheiro: CYPE INGENIEROS, S.A.
- Formato: FIEBDC-3/2002
- Âmbito geográfico: Cabo Verde
- Moeda: CVE
- Custos indirectos: 3.00 %
- IVA: 15.00 %

## I Instalações

### IE Eléctricas

#### IEO Canalizações

**IEO031** m Calha protectora para alojamento de mecanismos e cabos eléctricos e de telecomunicação.
Calha protectora de PVC, cor branca RAL 9010, de 50x80 mm, com uma tampa de 65 mm de largura, propriedades eléctricas: isolante, não propagador da chama, com graus de protecção IP4X e IK08, com 1 compartimento.
Inclui: Marcação. Colocação e fixação.
Critério de medição de projecto: Comprimento medido segundo documentação gráfica de Projecto.
Critério de medição de obra: Medir-se-á o comprimento realmente executado segundo especificações de Projecto.

| Código | Un | Descrição | Rendimento | Preço | Importância |
|---|---|---|---|---|---|
| mt35une201aa | m | Calha protectora de PVC, cor branca RAL 9010, de 50x80 mm, com uma tampa de 65 mm de largura, propriedades eléctricas: isolante, não propagador da chama, com graus de protecção IP4X e IK08, segundo NP EN 50085-1, fornecida em tramos de 2 m de comprimento, com filme de protecção, para alojamento de mecanismos e cabos eléctricos e de telecomunicações. (material) | 1.000 | 2903.50 | 2903.50 |
| op00ato010 |  | Aparafusadora. | 1.000 | 0.00 | 0.00 |
| op00mar010 |  | Martelo. | 1.000 | 0.00 | 0.00 |
| op00tal010 |  | Berbequim. | 1.000 | 0.00 | 0.00 |
| mo003 | h | Oficial de 1ª electricista. (mão de obra) | 0.149 | 644.41 | 96.02 |
| mo102 | h | Ajudante de electricista. (mão de obra) | 0.074 | 401.31 | 29.70 |
| % | % | Custos directos complementares | 2 % | 3029.22 | 60.58 |
|  |  | Custos directos |  |  | 3089.80 |
