# Caixa de coluna

- Propriedade do ficheiro: CYPE INGENIEROS, S.A.
- Formato: FIEBDC-3/2002
- Âmbito geográfico: Cabo Verde
- Moeda: CVE
- Custos indirectos: 3.00 %
- IVA: 15.00 %

## I Instalações

### IE Eléctricas

#### IES Instalação colectiva

**IES020** Ud Caixa de coluna.
Caixa de coluna tipo CAD da instalação colectiva, de chapa electrozincada de 475x375x125 mm, com graus de protecção IP54 e IK07, com 2 saídas (Saída 1: 1 porta fusíveis e 3 fusíveis tipo aM de tamanho 1 (14x51), de 14,3 mm de diâmetro e 51 mm de comprimento, de 16 A de intensidade nominal, sendo a sua tensão atribuída de 500 V, com 100 kA de poder de corte; Saída 2: 1 porta fusíveis e 3 fusíveis tipo aM de tamanho 1 (14x51), de 14,3 mm de diâmetro e 51 mm de comprimento, de 16 A de intensidade nominal, sendo a sua tensão atribuída de 500 V, com 100 kA de poder de corte). Totalmente montada, ligada e testada.
Inclui: Marcação. Colocação e fixação da caixa. Colocação de fusíveis e acessórios. Ligação.
Critério de medição de projecto: Número de unidades previstas, segundo documentação gráfica de Projecto.
Critério de medição de obra: Medir-se-á o número de unidades realmente executadas segundo especificações de Projecto.

| Código | Un | Descrição | Rendimento | Preço | Importância |
|---|---|---|---|---|---|
| mt35icp040b | Ud | Caixa de coluna tipo CAD da instalação colectiva, de chapa electrozincada, de 475x375x125 mm, com 2 saídas, com resistência à propagação da chama e com graus de protecção IP54 e IK07, segundo NP EN 60439-1. (material) | 1.000 | 3717.69 | 3717.69 |
| mt35icp050h | Ud | Porta fusíveis de 3 polos, de 4,5 módulos, para fusíveis cilíndricos de tamanho 1 (14x51). Segundo IEC 60269-2. (material) | 2.000 | 8637.60 | 17275.20 |
| mt35icp062b | Ud | Fusível cilíndrico tipo aM de tamanho 1 (14x51), de 14,3 mm de diâmetro e 51 mm de comprimento, de 16 A de intensidade nominal, sendo a sua tensão atribuída de 500 V, com 100 kA de poder de corte. Segundo IEC 60269-1 e IEC 60269-2. (material) | 6.000 | 341.19 | 2047.14 |
| mt35www010 | Ud | Material auxiliar para instalações eléctricas. (material) | 1.000 | 241.82 | 241.82 |
| mo020 | h | Oficial de 1ª construção. (mão de obra) | 0.344 | 627.12 | 215.73 |
| mo113 | h | Operário não qualificado construção. (mão de obra) | 0.344 | 386.89 | 133.09 |
| mo003 | h | Oficial de 1ª electricista. (mão de obra) | 0.573 | 644.41 | 369.25 |
| mo102 | h | Ajudante de electricista. (mão de obra) | 0.573 | 401.31 | 229.95 |
| % | % | Custos directos complementares | 2 % | 24229.87 | 484.60 |
|  |  | Custos directos |  |  | 24714.47 |
