# Troço comum

- Propriedade do ficheiro: CYPE INGENIEROS, S.A.
- Formato: FIEBDC-3/2002
- Âmbito geográfico: Cabo Verde
- Moeda: CVE
- Custos indirectos: 3.00 %
- IVA: 15.00 %

## I Instalações

### IE Eléctricas

#### IET Troço comum

**IET010** m Troço comum.
Troço comum da instalação colectiva, enterrado, desde a portinhola até ao quadro de colunas, formado por cabo multipolar com condutores de alumínio, LSVAV 4x16 mm², sendo a sua tensão nominal de 0,6/1 kV, protegido por tubo de polietileno de parede dupla, de 75 mm de diâmetro, colocado sobre leito de areia de 10 cm de espessura, devidamente compactada e nivelada com apiloador (saltitão) de condução manual, enchimento lateral compactando até metade do diâmetro do tubo e posterior enchimento com a mesma areia até 10 cm por cima da geratriz superior do tubo, sem incluir a escavação nem o posterior enchimento principal das valas. Inclusive fio guia. Totalmente montado, ligado e testado.
Inclui: Marcação do traçado da vala. Execução do leito de areia para colocação do tubo. Colocação do tubo. Colocação de cabos. Ligação. Execução do enchimento envolvente.
Critério de medição de projecto: Comprimento medido segundo documentação gráfica de Projecto.
Critério de medição de obra: Medir-se-á o comprimento realmente executado segundo especificações de Projecto.

| Código | Un | Descrição | Rendimento | Preço | Importância |
|---|---|---|---|---|---|
| mt01ara010a | m³ | Areia com granulometria de 0 a 5 mm de diâmetro, limpa. (material) | 0.092 | 1673.25 | 153.94 |
| mt35aia070ad | m | Tubo curvável, fornecido em rolo, de polietileno de parede dupla (lisa pelo interior e corrugada pelo exterior), de cor laranja, de 75 mm de diâmetro nominal, para canalização enterrada, resistência à compressão 450 N, resistência ao impacto 20 joules, com grau de protecção IP549 segundo NP EN 60529, com fio guia incorporado. Segundo NP EN 61386-1, NP EN 61386-22 e EN 50086-2-4. (material) | 1.000 | 711.61 | 711.61 |
| mt35cep030a | m | Cabo multipolar LSVAV, sendo a sua tensão nominal de 0,6/1 kV, reacção ao fogo classe Eca segundo NP EN 50575, com condutores maciços de alumínio classe 1 de 4x16 mm² de secção, com isolamento de PVC, bainha interior de PVC, armadura de fitas de aço e bainha exterior de PVC. Segundo IEC 60502-1. (material) | 1.000 | 401.83 | 401.83 |
| mt35www010 | Ud | Material auxiliar para instalações eléctricas. (material) | 0.200 | 241.82 | 48.36 |
| mq04dua020b | h | Dumper de descarga frontal de 2 t de carga útil. (equipamento) | 0.009 | 1005.46 | 9.05 |
| mq02rop020 | h | Apiloador (Saltitão) de condução manual, de 80 kg, com placa de 30x30 cm. (equipamento) | 0.069 | 379.62 | 26.19 |
| mq02cia020j | h | Camião cisterna, de 8 m³ de capacidade. (equipamento) | 0.001 | 11514.57 | 11.51 |
| mo020 | h | Oficial de 1ª construção. (mão de obra) | 0.065 | 627.12 | 40.76 |
| mo113 | h | Operário não qualificado construção. (mão de obra) | 0.065 | 386.89 | 25.15 |
| mo003 | h | Oficial de 1ª electricista. (mão de obra) | 0.093 | 644.41 | 59.93 |
| mo102 | h | Ajudante de electricista. (mão de obra) | 0.080 | 401.31 | 32.10 |
| % | % | Custos directos complementares | 2 % | 1520.43 | 30.41 |
|  |  | Custos directos |  |  | 1550.84 |
