# Interruptor diferencial modular

- Propriedade do ficheiro: CYPE INGENIEROS, S.A.
- Formato: FIEBDC-3/2002
- Âmbito geográfico: Cabo Verde
- Moeda: CVE
- Custos indirectos: 3.00 %
- IVA: 15.00 %

## I Instalações

### IE Eléctricas

#### IEX Aparelhagem

**IEX060** Ud Interruptor diferencial modular.
Interruptor diferencial instantâneo, de 4 módulos, tetrapolar (4P), intensidade nominal 25 A, sensibilidade 30 mA, poder de corte 6 kA, classe AC, de 72x80x77,8 mm, grau de protecção IP20, montagem sobre calha DIN (35 mm) e encaixe por clique na calha. Totalmente montado, ligado e testado.
Inclui: Montagem e ligação do elemento.
Critério de medição de projecto: Número de unidades previstas, segundo documentação gráfica de Projecto.
Critério de medição de obra: Medir-se-á o número de unidades realmente executadas segundo especificações de Projecto.

| Código | Un | Descrição | Rendimento | Preço | Importância |
|---|---|---|---|---|---|
| mt35amc101aa | Ud | Interruptor diferencial instantâneo, de 4 módulos, tetrapolar (4P), intensidade nominal 25 A, sensibilidade 30 mA, poder de corte 6 kA, classe AC, de 72x80x77,8 mm, grau de protecção IP20, montagem sobre calha DIN (35 mm) e encaixe por clique na calha, segundo EN 61008-1. (material) | 1.000 | 41706.08 | 41706.08 |
| mo003 | h | Oficial de 1ª electricista. (mão de obra) | 0.401 | 644.41 | 258.41 |
| % | % | Custos directos complementares | 2 % | 41964.49 | 839.29 |
|  |  | Custos directos |  |  | 42803.78 |
