# Interruptor diferencial modular

- Propriedade do ficheiro: CYPE INGENIEROS, S.A.
- Formato: FIEBDC-3/2002
- Âmbito geográfico: Cabo Verde
- Moeda: CVE
- Custos indirectos: 3.00 %
- IVA: 15.00 %

## I Instalações

### IE Eléctricas

#### IEX Aparelhagem

**IEX060** Ud Interruptor diferencial modular.
Interruptor diferencial instantâneo super imunizado, de 2 módulos, bipolar (2P), intensidade nominal 40 A, sensibilidade 30 mA, poder de corte 6 kA, classe Asi, de 36x80x77,8 mm, grau de protecção IP20, montagem sobre calha DIN (35 mm) e encaixe por clique na calha. Totalmente montado, ligado e testado.
Inclui: Montagem e ligação do elemento.
Critério de medição de projecto: Número de unidades previstas, segundo documentação gráfica de Projecto.
Critério de medição de obra: Medir-se-á o número de unidades realmente executadas segundo especificações de Projecto.

| Código | Un | Descrição | Rendimento | Preço | Importância |
|---|---|---|---|---|---|
| mt35amc110bb | Ud | Interruptor diferencial instantâneo super imunizado, de 2 módulos, bipolar (2P), intensidade nominal 40 A, sensibilidade 30 mA, poder de corte 6 kA, classe Asi, de 36x80x77,8 mm, grau de protecção IP20, montagem sobre calha DIN (35 mm) e encaixe por clique na calha, segundo EN 61008-1. (material) | 1.000 | 35525.05 | 35525.05 |
| mo003 | h | Oficial de 1ª electricista. (mão de obra) | 0.286 | 644.41 | 184.30 |
| % | % | Custos directos complementares | 2 % | 35709.35 | 714.19 |
|  |  | Custos directos |  |  | 36423.54 |
