# Telerruptor modular

- Propriedade do ficheiro: CYPE INGENIEROS, S.A.
- Formato: FIEBDC-3/2002
- Âmbito geográfico: Cabo Verde
- Moeda: CVE
- Custos indirectos: 3.00 %
- IVA: 15.00 %

## I Instalações

### IE Eléctricas

#### IEX Aparelhagem

**IEX100** Ud Telerruptor modular.
Telerruptor de 1 módulo, bipolar (2P), de 16 A. Totalmente montado, ligado e testado.
Inclui: Montagem e ligação do elemento.
Critério de medição de projecto: Número de unidades previstas, segundo documentação gráfica de Projecto.
Critério de medição de obra: Medir-se-á o número de unidades realmente executadas segundo especificações de Projecto.

| Código | Un | Descrição | Rendimento | Preço | Importância |
|---|---|---|---|---|---|
| mt35cgm032a | Ud | Telerruptor de 1 módulo, bipolar (2P), de 16 A, inclusive acessórios de montagem, segundo NP EN 60669-1 e NP EN 60669-2-2. (material) | 1.000 | 7023.35 | 7023.35 |
| mo003 | h | Oficial de 1ª electricista. (mão de obra) | 0.286 | 644.41 | 184.30 |
| % | % | Custos directos complementares | 2 % | 7207.65 | 144.15 |
|  |  | Custos directos |  |  | 7351.80 |
