# Sprinkler

- Propriedade do ficheiro: CYPE INGENIEROS, S.A.
- Formato: FIEBDC-3/2002
- Âmbito geográfico: Cabo Verde
- Moeda: CVE
- Custos indirectos: 3.00 %
- IVA: 15.00 %

## I Instalações

### IF Abastecimento de água

#### IFO Protecção contra incêndios para habitações

**IFO030** Ud Sprinkler.
Sprinkler automático pendente, residencial, resposta rápida, com ampola fusível de vidro frágil de 3 mm de diâmetro e dissolução alcoólica de cor vermelho, ruptura a 68°C, de 1/2" DN 15 mm de diâmetro de rosca, constante de descarga K de 70 (métrico). Inclusive acessórios e peças especiais para ligação à rede de distribuição de água. Totalmente montado, ligado e testado.
Inclui: Marcação da disposição do sprinkler, coordenada com as restantes instalações ou elementos que possam ter interferências. Ligação à rede de distribuição de água.
Critério de medição de projecto: Número de unidades previstas, segundo documentação gráfica de Projecto.
Critério de medição de obra: Medir-se-á o número de unidades realmente executadas segundo especificações de Projecto.

| Código | Un | Descrição | Rendimento | Preço | Importância |
|---|---|---|---|---|---|
| mt41upo010a | Ud | Sprinkler automático pendente, residencial, resposta rápida, com ampola fusível de vidro frágil de 3 mm de diâmetro e dissolução alcoólica de cor vermelho, ruptura a 68°C, de 1/2" DN 15 mm de diâmetro de rosca, constante de descarga K de 70 (métrico). (material) | 1.000 | 5864.98 | 5864.98 |
| mt37tpu530k | Ud | Tê com saída roscada fêmea, de plástico (PPSU), de 25 mm x 1/2" x 25 mm. (material) | 1.000 | 2275.89 | 2275.89 |
| mo008 | h | Oficial de 1ª canalizador. (mão de obra) | 0.286 | 644.41 | 184.30 |
| mo107 | h | Ajudante de canalizador. (mão de obra) | 0.286 | 401.31 | 114.77 |
| % | % | Custos directos complementares | 2 % | 8439.94 | 168.80 |
|  |  | Custos directos |  |  | 8608.74 |
