# Boca de carga desviada

- Propriedade do ficheiro: CYPE INGENIEROS, S.A.
- Formato: FIEBDC-3/2002
- Âmbito geográfico: Cabo Verde
- Moeda: CVE
- Custos indirectos: 3.00 %
- IVA: 15.00 %

## I Instalações

### IG Gases combustíveis

#### IGD Depósitos

**IGD105** Ud Boca de carga desviada.
Boca de carga desviada de aço, de 1 1/2" (40 mm) composta por conjunto de válvulas, manómetro e acessórios de ligação, alojada em nicho com aro e porta. Inclusive material auxiliar para montagem e fixação, acessórios e peças especiais, aro e porta de inspecção de poliéster, fechadura de triângulo e lingueta para cadeado.
Critérios considerados na determinação do preço da unidade de obra: O preço não inclui a execução do nicho nem a colocação do aro e da porta.
Inclui: Montagem, ligação e verificação do seu correcto funcionamento.
Critério de medição de projecto: Número de unidades previstas, segundo documentação gráfica de Projecto.
Critério de medição de obra: Medir-se-á o número de unidades realmente executadas segundo especificações de Projecto.

| Código | Un | Descrição | Rendimento | Preço | Importância |
|---|---|---|---|---|---|
| mt43acv150 | Ud | Boca de carga de latão com clapeta, com rosca cónica NPT de 1 1/4" de diâmetro. (material) | 1.000 | 4436.04 | 4436.04 |
| mt43acv100d | Ud | Válvula de esfera de aço inoxidável com comando de alavanca, com rosca cilíndrica GAS fêmea-fêmea de 1 1/2" de diâmetro, PN=56 bar. (material) | 2.000 | 28255.28 | 56510.56 |
| mt08tan330f | Ud | Material auxiliar para montagem e fixação das tubagens de aço, de 1 1/2" DN 40 mm. (material) | 0.600 | 124.44 | 74.66 |
| mt08tan010fm | m | Tubo de aço preto, com soldadura longitudinal por resistência eléctrica, série M, de 1 1/2" DN 40 mm de diâmetro e 3,2 mm de espessura, segundo NP EN 10255, com o preço incrementado em 60% relativamente a acessórios e peças especiais. (material) | 0.600 | 1652.14 | 991.28 |
| mt43acv090a | Ud | Válvula de esfera de latão com comando de alavanca, com rosca cilíndrica GAS fêmea-fêmea de 1/4" de diâmetro, PN=30 bar, acabamento cromado. (material) | 1.000 | 1166.47 | 1166.47 |
| mt43www050 | Ud | Manómetro de aço inoxidável com banho de glicerina e diâmetro de esfera de 60 mm, com tomada vertical, para montagem roscado de 1/4", escala de pressão de 0 a 40 bar. (material) | 1.000 | 1829.97 | 1829.97 |
| mt43acv200 | Ud | Válvula de segurança de latão, com rosca cónica NPT de 3/4" de diâmetro. (material) | 1.000 | 5437.61 | 5437.61 |
| mt43acv250 | Ud | Acoplamento de latão fêmea-macho com porca, para boca de carga, com rosca trapezoidal ACME de 1 3/4" de diâmetro e rosca cónica NPT de 1" de diâmetro. (material) | 1.000 | 3418.12 | 3418.12 |
| mt43www060 | Ud | Aro e porta de poliéster de 350x485 mm, com fechadura de triângulo e lingueta para cadeado. (material) | 1.000 | 7025.77 | 7025.77 |
| mo010 | h | Oficial de 1ª instalador de gás. (mão de obra) | 2.291 | 644.41 | 1476.34 |
| mo109 | h | Ajudante de instalador de gás. (mão de obra) | 2.291 | 401.31 | 919.40 |
| % | % | Custos directos complementares | 2 % | 83286.22 | 1665.72 |
|  |  | Custos directos |  |  | 84951.94 |
