# Central de detecção de gás

- Propriedade do ficheiro: CYPE INGENIEROS, S.A.
- Formato: FIEBDC-3/2002
- Âmbito geográfico: Cabo Verde
- Moeda: CVE
- Custos indirectos: 3.00 %
- IVA: 15.00 %

## I Instalações

### IG Gases combustíveis

#### IGL Detecção e alarme

**IGL001** Ud Central de detecção de gás.
Central de detecção automática de gás, analógica, para 2 zonas, de 355x260x85 mm, com grau de protecção IP43, 2 barras de leds que indicam o estado de funcionamento, o estado dos detectores e a concentração de gás medida pelo detector de cada zona, 3 níveis de alarme, 3 relés de saída, um de 230 V, um de 12 Vcc e um com os contactos livres de tensão, para cada nível de alarme e fonte de alimentação de 230 V. Inclusive baterias.
Inclui: Colocação e fixação. Montagem, ligação e verificação do seu correcto funcionamento.
Critério de medição de projecto: Número de unidades previstas, segundo documentação gráfica de Projecto.
Critério de medição de obra: Medir-se-á o número de unidades realmente executadas segundo especificações de Projecto.

| Código | Un | Descrição | Rendimento | Preço | Importância |
|---|---|---|---|---|---|
| mt41dce040a | Ud | Central de detecção automática de gás, analógica, para 2 zonas, de 355x260x85 mm, com grau de protecção IP43, 2 barras de leds que indicam o estado de funcionamento, o estado dos detectores e a concentração de gás medida pelo detector de cada zona, 3 níveis de alarme, 3 relés de saída, um de 230 V, um de 12 Vcc e um com os contactos livres de tensão, para cada nível de alarme e fonte de alimentação de 230 V, segundo NP EN 60079-29-1. (material) | 1.000 | 143642.57 | 143642.57 |
| mt41rte030c | Ud | Bateria de 12 V e 3 Ah. (material) | 2.000 | 3328.25 | 6656.50 |
| mo006 | h | Oficial de 1ª instalador de redes e equipamentos de detecção e segurança. (mão de obra) | 0.573 | 644.41 | 369.25 |
| mo105 | h | Ajudante de instalador de redes e equipamentos de detecção e segurança. (mão de obra) | 0.573 | 401.31 | 229.95 |
| % | % | Custos directos complementares | 2 % | 150898.27 | 3017.97 |
|  |  | Custos directos |  |  | 153916.24 |
