# Sirene

- Propriedade do ficheiro: CYPE INGENIEROS, S.A.
- Formato: FIEBDC-3/2002
- Âmbito geográfico: Cabo Verde
- Moeda: CVE
- Custos indirectos: 3.00 %
- IVA: 15.00 %

## I Instalações

### IG Gases combustíveis

#### IGL Detecção e alarme

**IGL003** Ud Sirene.
Sirene electrónica com sinal óptico e acústico. Inclusive elementos de fixação.
Inclui: Colocação e fixação. Montagem, ligação e verificação do seu correcto funcionamento.
Critério de medição de projecto: Número de unidades previstas, segundo documentação gráfica de Projecto.
Critério de medição de obra: Medir-se-á o número de unidades realmente executadas segundo especificações de Projecto.

| Código | Un | Descrição | Rendimento | Preço | Importância |
|---|---|---|---|---|---|
| mt41apu040 | Ud | Sirene para sistema de detecção de gás, com sinal óptico e acústico, com elementos de fixação. (material) | 1.000 | 27939.67 | 27939.67 |
| mo006 | h | Oficial de 1ª instalador de redes e equipamentos de detecção e segurança. (mão de obra) | 0.573 | 644.41 | 369.25 |
| mo105 | h | Ajudante de instalador de redes e equipamentos de detecção e segurança. (mão de obra) | 0.573 | 401.31 | 229.95 |
| % | % | Custos directos complementares | 2 % | 28538.87 | 570.78 |
|  |  | Custos directos |  |  | 29109.65 |
