# Tubagem multicamada de polipropileno copolímero random resistente à temperatura/polipropileno copolímero random resistente à temperatura com fibra de vidro/polipropileno copolímero random resistente

- Propriedade do ficheiro: CYPE INGENIEROS, S.A.
- Formato: FIEBDC-3/2002
- Âmbito geográfico: Cabo Verde
- Moeda: CVE
- Custos indirectos: 3.00 %
- IVA: 15.00 %

## I Instalações

### IH Tubagens para fluidos

#### IHM Tubagens multicamada

**IHM430** m Tubagem multicamada de polipropileno copolímero random resistente à temperatura/polipropileno copolímero random resistente à temperatura com fibra de vidro/polipropileno copolímero random resistente à temperatura (PP-RCT/PP-RCT com fibra de vidro/PP-RCT).
Tubagem formada por tubo multicamada de polipropileno copolímero random resistente à temperatura/polipropileno copolímero random resistente à temperatura com fibra de vidro/polipropileno copolímero random resistente à temperatura (PP-RCT/PP-RCT com fibra de vidro/PP-RCT), de cor cinzento com 4 bandas de cor azul, SDR11, série 5, de 32 mm de diâmetro exterior e 2,9 mm de espessura. Instalação em superfície. Inclusive material auxiliar para montagem e fixação, acessórios e peças especiais.
Inclui: Marcação. Colocação e fixação de tubos, acessórios e peças especiais.
Critério de medição de projecto: Comprimento medido segundo documentação gráfica de Projecto.
Critério de medição de obra: Medir-se-á o comprimento realmente executado segundo especificações de Projecto.

| Código | Un | Descrição | Rendimento | Preço | Importância |
|---|---|---|---|---|---|
| mt37tpj405c | Ud | Material auxiliar para montagem e fixação das tubagens multicamada de polipropileno copolímero random resistente à temperatura/polipropileno copolímero random resistente à temperatura com fibra de vidro/polipropileno copolímero random resistente à temperatura (PP-RCT/PP-RCT com fibra de vidro/PP-RCT), SDR11, série 5, de 32 mm de diâmetro exterior. (material) | 1.000 | 55.39 | 55.39 |
| mt37tpj015ng | m | Tubo multicamada de polipropileno copolímero random resistente à temperatura/polipropileno copolímero random resistente à temperatura com fibra de vidro/polipropileno copolímero random resistente à temperatura (PP-RCT/PP-RCT com fibra de vidro/PP-RCT), de cor cinzento com 4 bandas de cor azul, SDR11, série 5, de 32 mm de diâmetro exterior e 2,9 mm de espessura, segundo NP EN ISO 15874-2, com o preço incrementado em 30% relativamente a acessórios e peças especiais. (material) | 1.000 | 1440.18 | 1440.18 |
| op00ato010 |  | Aparafusadora. | 1.000 | 0.00 | 0.00 |
| op00mar010 |  | Martelo. | 1.000 | 0.00 | 0.00 |
| op00tal010 |  | Berbequim. | 1.000 | 0.00 | 0.00 |
| mo008 | h | Oficial de 1ª canalizador. (mão de obra) | 0.069 | 644.41 | 44.46 |
| mo107 | h | Ajudante de canalizador. (mão de obra) | 0.069 | 401.31 | 27.69 |
| % | % | Custos directos complementares | 2 % | 1567.72 | 31.35 |
|  |  | Custos directos |  |  | 1599.07 |
