# Tubagem de polipropileno copolímero random (PP-R)

- Propriedade do ficheiro: CYPE INGENIEROS, S.A.
- Formato: FIEBDC-3/2002
- Âmbito geográfico: Cabo Verde
- Moeda: CVE
- Custos indirectos: 3.00 %
- IVA: 15.00 %

## I Instalações

### IH Tubagens para fluidos

#### IHP Tubagens de polipropileno

**IHP110** m Tubagem de polipropileno copolímero random (PP-R).
Tubagem formada por tubo de polipropileno copolímero random (PP-R), série 5, de 25 mm de diâmetro exterior e 2,3 mm de espessura. Instalação em superfície. Inclusive material auxiliar para montagem e fixação, acessórios e peças especiais.
Inclui: Marcação. Colocação e fixação de tubos, acessórios e peças especiais.
Critério de medição de projecto: Comprimento medido segundo documentação gráfica de Projecto.
Critério de medição de obra: Medir-se-á o comprimento realmente executado segundo especificações de Projecto.

| Código | Un | Descrição | Rendimento | Preço | Importância |
|---|---|---|---|---|---|
| mt37toa400a | Ud | Material auxiliar para montagem e fixação das tubagens de polipropileno copolímero random (PP-R), série 5, de 25 mm de diâmetro exterior. (material) | 1.000 | 10.52 | 10.52 |
| mt37toa110aag | m | Tubo de polipropileno copolímero random (PP-R), série 5, de 25 mm de diâmetro exterior e 2,3 mm de espessura, segundo NP EN ISO 15874-2, com o preço incrementado em 30% relativamente a acessórios e peças especiais. (material) | 1.000 | 499.10 | 499.10 |
| op00ato010 |  | Aparafusadora. | 1.000 | 0.00 | 0.00 |
| op00mar010 |  | Martelo. | 1.000 | 0.00 | 0.00 |
| op00tal010 |  | Berbequim. | 1.000 | 0.00 | 0.00 |
| mo008 | h | Oficial de 1ª canalizador. (mão de obra) | 0.069 | 644.41 | 44.46 |
| mo107 | h | Ajudante de canalizador. (mão de obra) | 0.069 | 401.31 | 27.69 |
| % | % | Custos directos complementares | 2 % | 581.77 | 11.64 |
|  |  | Custos directos |  |  | 593.41 |
