# Ascensor para pessoas

- Propriedade do ficheiro: CYPE INGENIEROS, S.A.
- Formato: FIEBDC-3/2002
- Âmbito geográfico: Cabo Verde
- Moeda: CVE
- Custos indirectos: 3.00 %
- IVA: 15.00 %

## I Instalações

### IT Transporte

#### ITA Ascensores

**ITA010** Ud Ascensor para pessoas.
Fornecimento e instalação completa de ascensor eléctrico de aderência de 0,63 m/s de velocidade, 4 paragens, 450 kg de carga nominal, com capacidade para 6 pessoas, nível básico de acabamento na cabina de 1000x1250x2200 mm, com iluminação eléctrica permanente de 50 lux no mínimo, manobra universal simples, portas interiores automáticas de aço inoxidável e portas exteriores automáticas em aço para pintar de 800x2000 mm. Inclusive ganchos de fixação, lâmpadas de iluminação da abertura, guias, cabos de tracção e passa-cabos, amortecedores de fosso, contrapesos, portas de acesso, grupo tractor, quadro e cabo de manobra, caixilho, chassis e portas de cabina com acabamentos, limitador de velocidade e pára-quedas, botoneiras de piso e de cabina, selector de paragens, instalação eléctrica, linha telefónica e sistemas de segurança.
Inclui: Marcação de guias e níveis. Colocação dos pontos de fixação. Instalação das lâmpadas de iluminação da abertura. Montagem de guias, cabos de tracção e passa-cabos. Colocação dos amortecedores do fosso. Colocação de contrapesos. Colocação das portas de acesso. Montagem do grupo tractor. Montagem do quadro e ligação do cabo de manobra. Montagem do caixilho, o chassis e as portas de cabina com os seus acabamentos. Instalação do limitador de velocidade e do para-quedas. Instalação das botoneiras de piso e de cabina. Instalação do selector de paragens. Ligação com a rede eléctrica. Instalação da linha telefónica e dos sistemas de segurança. Verificação do seu correcto funcionamento.
Critério de medição de projecto: Número de unidades previstas, segundo documentação gráfica de Projecto.
Critério de medição de obra: Medir-se-á o número de unidades realmente executadas segundo especificações de Projecto.

| Código | Un | Descrição | Rendimento | Preço | Importância |
|---|---|---|---|---|---|
| mt39aec010d | Ud | Cabina com acabamentos de qualidade básica, de 1000 mm de largura, 1250 mm de profundidade e 2200 mm de altura, com iluminação eléctrica permanente de 50 lux, no mínimo, para ascensor eléctrico de passageiros de 450 kg de carga nominal, com capacidade para 6 pessoas e 0,63 m/s de velocidade, inclusive porta de cabina de correr automática de aço para pintar. (material) | 1.000 | 491378.15 | 491378.15 |
| mt39aea010d | Ud | Amortecedores de fosso e contra-pesos para ascensor eléctrico de passageiros de 450 kg de carga nominal, com capacidade para 6 pessoas e 0,63 m/s de velocidade. (material) | 1.000 | 87536.18 | 87536.18 |
| mt39aab010a | Ud | Botoneira de piso com acabamentos de qualidade básica, para ascensor de passageiros com manobra universal simples. (material) | 4.000 | 2194.31 | 8777.24 |
| mt39aab020a | Ud | Botoneira de cabina para ascensor de passageiros com acabamentos de qualidade básica e manobra universal simples. (material) | 1.000 | 11548.00 | 11548.00 |
| mt39aeg010d | Ud | Grupo tractor para ascensor eléctrico de passageiros de 450 kg de carga nominal, com capacidade para 6 pessoas e 0,63 m/s de velocidade. (material) | 1.000 | 536993.73 | 536993.73 |
| mt39ael010d | Ud | Limitador de velocidade e pára-quedas para ascensor eléctrico de passageiros de 450 kg de carga nominal, com capacidade para 6 pessoas e 0,63 m/s de velocidade. (material) | 1.000 | 125875.17 | 125875.17 |
| mt39aem010d | Ud | Quadro e cabo de manobra para ascensor eléctrico de passageiros de 450 kg de carga nominal, com capacidade para 6 pessoas e 0,63 m/s de velocidade. (material) | 1.000 | 208446.28 | 208446.28 |
| mt39aap010e | Ud | Porta de ascensor de acesso a piso, com abertura automática, de aço com o primário aplicado e para pintar, de 800x2000 mm. Envidraçado homologado como "Pára-chamas" 30 minutos (E 30). (material) | 4.000 | 52930.60 | 211722.40 |
| mt39aer010d | Ud | Percurso de guias e cabos de tracção para ascensor eléctrico de passageiros de 450 kg de carga nominal, com capacidade para 6 pessoas e 0,63 m/s de velocidade. (material) | 1.000 | 253483.49 | 253483.49 |
| mt39aes010a | Ud | Selector de paragens para ascensor eléctrico de passageiros, 0,63 m/s de velocidade. (material) | 4.000 | 9411.33 | 37645.32 |
| mt39www010 | Ud | Lâmpada de 40 W, inclusive mecanismos de fixação e porta-lâmpadas. (material) | 4.000 | 677.09 | 2708.36 |
| mt39www011 | Ud | Gancho fixado ao tecto, capaz de suportar suspendido o mecanismo tractor. (material) | 1.000 | 6770.88 | 6770.88 |
| mt39www030 | Ud | Instalação de linha telefónica em cabina de ascensor. (material) | 1.000 | 20268.71 | 20268.71 |
| mo016 | h | Oficial de 1ª instalador de aparelhos elevatórios. (mão de obra) | 68.735 | 644.41 | 44293.52 |
| mo085 | h | Ajudante de instalador de aparelhos elevatórios. (mão de obra) | 68.735 | 401.31 | 27584.04 |
| % | % | Custos directos complementares | 2 % | 2075031.47 | 41500.63 |
|  |  | Custos directos |  |  | 2116532.10 |
