# Monta-cargas

- Propriedade do ficheiro: CYPE INGENIEROS, S.A.
- Formato: FIEBDC-3/2002
- Âmbito geográfico: Cabo Verde
- Moeda: CVE
- Custos indirectos: 3.00 %
- IVA: 15.00 %

## I Instalações

### IT Transporte

#### ITC Monta-cargas

**ITC010** Ud Monta-cargas.
Monta-cargas hidráulico para 2000 kg, de 5 paragens (6 m), de 2,85x5,1 m de plataforma, com guias e dois pistões. Totalmente montado, ligado e testado.
Inclui: Marcação. Instalação do monta-cargas. Ligação com a rede eléctrica.
Critério de medição de projecto: Número de unidades previstas, segundo documentação gráfica de Projecto.
Critério de medição de obra: Medir-se-á o número de unidades realmente executadas segundo especificações de Projecto.

| Código | Un | Descrição | Rendimento | Preço | Importância |
|---|---|---|---|---|---|
| mt39mch010gd | Ud | Monta-cargas hidráulico para 2000 kg, de 5 paragens (6 m), de 2,85x5,1 m de plataforma, com guias e dois pistões. (material) | 1.000 | 5153229.90 | 5153229.90 |
| mo016 | h | Oficial de 1ª instalador de aparelhos elevatórios. (mão de obra) | 103.447 | 644.41 | 66662.28 |
| mo085 | h | Ajudante de instalador de aparelhos elevatórios. (mão de obra) | 103.561 | 401.31 | 41560.06 |
| % | % | Custos directos complementares | 2 % | 5261452.24 | 105229.04 |
|  |  | Custos directos |  |  | 5366681.28 |
