# Arejador de admissão para ventilação

- Propriedade do ficheiro: CYPE INGENIEROS, S.A.
- Formato: FIEBDC-3/2002
- Âmbito geográfico: Cabo Verde
- Moeda: CVE
- Custos indirectos: 3.00 %
- IVA: 15.00 %

## I Instalações

### IV Ventilação

#### IVA Aberturas para ventilação

**IVA010** Ud Arejador de admissão para ventilação.
Arejador de admissão graduável, de alumínio lacado em cor a escolher do catálogo RAL, caudal máximo 10 l/s, de 1200x80x12 mm, com abertura de 800x12 mm, isolamento sonoro de 39 dBA e filtro antipoluição. Inclusive elementos de fixação.
Inclui: Marcação. Montagem. Colocação e fixação do arejador por cima da caixilharia.
Critério de medição de projecto: Número de unidades previstas, segundo documentação gráfica de Projecto.
Critério de medição de obra: Medir-se-á o número de unidades realmente executadas segundo especificações de Projecto.

| Código | Un | Descrição | Rendimento | Preço | Importância |
|---|---|---|---|---|---|
| mt42sva235a | Ud | Arejador de admissão graduável, de alumínio lacado em cor a escolher do catálogo RAL, caudal máximo 10 l/s, de 1200x80x12 mm, com abertura de 800x12 mm, isolamento sonoro de 39 dBA e filtro antipoluição tipo S30, para colocar em posição horizontal por cima da caixilharia exterior de alumínio ou PVC, até 80 mm de profundidade, com elementos de fixação. (material) | 1.000 | 9133.43 | 9133.43 |
| mo011 | h | Oficial de 1ª montador. (mão de obra) | 0.172 | 644.41 | 110.84 |
| mo080 | h | Ajudante de montador. (mão de obra) | 0.172 | 402.07 | 69.16 |
| % | % | Custos directos complementares | 2 % | 9313.43 | 186.27 |
|  |  | Custos directos |  |  | 9499.70 |
