# Abertura de passagem para ventilação

- Propriedade do ficheiro: CYPE INGENIEROS, S.A.
- Formato: FIEBDC-3/2002
- Âmbito geográfico: Cabo Verde
- Moeda: CVE
- Custos indirectos: 3.00 %
- IVA: 15.00 %

## I Instalações

### IV Ventilação

#### IVA Aberturas para ventilação

**IVA020** Ud Abertura de passagem para ventilação.
Arejador de passagem, de alumínio, caudal máximo 15 l/s, de 725x20x82 mm, com silenciador acústico de espuma de resina de melamina e isolamento sonoro de 34 dBA. Inclusive elementos de fixação.
Inclui: Marcação. Colocação e fixação arejador entre o aro e o batente da porta interior.
Critério de medição de projecto: Número de unidades previstas, segundo documentação gráfica de Projecto.
Critério de medição de obra: Medir-se-á o número de unidades realmente executadas segundo especificações de Projecto.

| Código | Un | Descrição | Rendimento | Preço | Importância |
|---|---|---|---|---|---|
| mt42sva240c | Ud | Arejador de passagem, de alumínio, caudal máximo 15 l/s, de 725x20x82 mm, com silenciador acústico de espuma de resina de melamina e isolamento sonoro de 34 dBA, para colocar em portas interiores, entre o aro e o batente da porta interior de 700 mm de largura de porta e 80 mm de largura de aro, com elementos de fixação. (material) | 1.000 | 4517.73 | 4517.73 |
| mo011 | h | Oficial de 1ª montador. (mão de obra) | 0.229 | 644.41 | 147.57 |
| mo080 | h | Ajudante de montador. (mão de obra) | 0.229 | 402.07 | 92.07 |
| % | % | Custos directos complementares | 2 % | 4757.37 | 95.15 |
|  |  | Custos directos |  |  | 4852.52 |
