# Abertura de passagem para ventilação, com arejador linear. Colocação em porta interior

- Propriedade do ficheiro: CYPE INGENIEROS, S.A.
- Formato: FIEBDC-3/2002
- Âmbito geográfico: Cabo Verde
- Moeda: CVE
- Custos indirectos: 3.00 %
- IVA: 15.00 %

## I Instalações

### IV Ventilação

#### IVA Aberturas para ventilação

**IVA025** Ud Abertura de passagem para ventilação, com arejador linear. Colocação em porta interior.
Abertura de passagem para recirculação do ar do interior, dotada de arejador de passagem divisível, telescópico, composto por um elemento central de material fono-absorvente de 60x20 mm de secção e 825 mm de comprimento, com dois perfis superiores telescópicos de PVC, secção 143 cm³, caudal nominal 17,8 l/s e isolamento sonoro de 29 dBA, segundo NP EN ISO 717-1. Colocação por cima da folha da porta, de 725 mm de largura, entre o aro e o pré-aro, em parede divisória desde 60 até 100 mm de espessura.
Inclui: Marcação. Colocação e fixação do arejador.
Critério de medição de projecto: Número de unidades previstas, segundo documentação gráfica de Projecto.
Critério de medição de obra: Medir-se-á o número de unidades realmente executadas segundo especificações de Projecto.

| Código | Un | Descrição | Rendimento | Preço | Importância |
|---|---|---|---|---|---|
| mt42sva245a | Ud | Arejador de passagem divisível, telescópico, composto por um elemento central de material fono-absorvente de 60x20 mm de secção e 825 mm de comprimento, com dois perfis superiores telescópicos de PVC, secção 143 cm³, caudal nominal 17,8 l/s e isolamento sonoro de 29 dBA, segundo NP EN ISO 717-1. (material) | 0.900 | 5555.25 | 4999.73 |
| mo011 | h | Oficial de 1ª montador. (mão de obra) | 0.286 | 672.75 | 192.41 |
| mo080 | h | Ajudante de montador. (mão de obra) | 0.286 | 419.67 | 120.03 |
| % | % | Custos directos complementares | 2 % | 5312.17 | 106.24 |
|  |  | Custos directos |  |  | 5418.41 |
