# Ventilador de admissão para telhado

- Propriedade do ficheiro: CYPE INGENIEROS, S.A.
- Formato: FIEBDC-3/2002
- Âmbito geográfico: Cabo Verde
- Moeda: CVE
- Custos indirectos: 3.00 %
- IVA: 15.00 %

## I Instalações

### IV Ventilação

#### IVM Ventilação mecânica

**IVM038** Ud Ventilador de admissão para telhado.
Ventilador helicoidal para telhado, com hélice de plástico reforçada com fibra de vidro, corpo e chapéu de alumínio, base de aço galvanizado e motor para alimentação monofásica a 230 V e 50 Hz de frequência, com protecção térmica, isolamento classe F, grau de protecção IP65, de 840 r.p.m., potência absorvida 0,29 kW, caudal máximo 5500 m³/h, nível de pressão sonora 63 dBA, com rede de protecção contra a entrada de folhas e pássaros, para conduta de admissão de 500 mm de diâmetro; instalação no extremo exterior da conduta de admissão (boca de admissão). Inclusive acessórios e elementos de fixação.
Inclui: Marcação. Colocação e fixação. Ligação e verificação do seu correcto funcionamento.
Critério de medição de projecto: Número de unidades previstas, segundo documentação gráfica de Projecto.
Critério de medição de obra: Medir-se-á o número de unidades realmente executadas segundo especificações de Projecto.

| Código | Un | Descrição | Rendimento | Preço | Importância |
|---|---|---|---|---|---|
| mt42svs040an2 | Ud | Ventilador helicoidal para telhado, com hélice de plástico reforçada com fibra de vidro, corpo e chapéu de alumínio, base de aço galvanizado e motor para alimentação monofásica a 230 V e 50 Hz de frequência, com protecção térmica, isolamento classe F, grau de protecção IP65, de 840 r.p.m., potência absorvida 0,29 kW, caudal máximo 5500 m³/h, nível de pressão sonora 63 dBA, com rede de protecção contra a entrada de folhas e pássaros, para conduta de admissão de 500 mm de diâmetro. (material) | 1.000 | 201436.58 | 201436.58 |
| mt42svs900l | Ud | Acessórios e elementos de fixação de ventilador para telhado. (material) | 1.000 | 65185.87 | 65185.87 |
| mo011 | h | Oficial de 1ª montador. (mão de obra) | 4.582 | 644.41 | 2952.69 |
| mo080 | h | Ajudante de montador. (mão de obra) | 4.582 | 402.07 | 1842.28 |
| % | % | Custos directos complementares | 2 % | 271417.42 | 5428.35 |
|  |  | Custos directos |  |  | 276845.77 |
