# Ponto de inspecção e de drenagem de condensados, para exterior

- Propriedade do ficheiro: CYPE INGENIEROS, S.A.
- Formato: FIEBDC-3/2002
- Âmbito geográfico: Cabo Verde
- Moeda: CVE
- Custos indirectos: 3.00 %
- IVA: 15.00 %

## I Instalações

### IV Ventilação

#### IVU Ventilação geotérmica: poços canadianos

**IVU030** Ud Ponto de inspecção e de drenagem de condensados, para exterior.
Ponto de inspecção e de drenagem de condensados, para exterior, formado por câmara de inspecção de polietileno de alta densidade (PEAD/HDPE), de 315 mm de diâmetro e 2420 mm de altura, com tampa amovível com junta de EPDM, boca de 300 mm de diâmetro nominal, base, uma entrada e uma saída para conduta de 200 mm de diâmetro.
Critérios considerados na determinação do preço da unidade de obra: O preço não inclui a escavação nem o enchimento.
Inclui: Colocação. Ligação. Verificação do seu correcto funcionamento.
Critério de medição de projecto: Número de unidades previstas, segundo documentação gráfica de Projecto.
Critério de medição de obra: Medir-se-á o número de unidades realmente executadas segundo especificações de Projecto.

| Código | Un | Descrição | Rendimento | Preço | Importância |
|---|---|---|---|---|---|
| mt42vgg030a | Ud | Câmara de inspecção de polietileno de alta densidade (PEAD/HDPE), de 315 mm de diâmetro e 2420 mm de altura, com tampa amovível com junta de EPDM, boca de 300 mm de diâmetro nominal, base, uma entrada e uma saída para conduta de 200 mm de diâmetro. (material) | 1.000 | 883934.67 | 883934.67 |
| mo011 | h | Oficial de 1ª montador. (mão de obra) | 0.344 | 639.39 | 219.95 |
| mo080 | h | Ajudante de montador. (mão de obra) | 0.344 | 398.94 | 137.24 |
| % | % | Custos directos complementares | 2 % | 884291.86 | 17685.84 |
|  |  | Custos directos |  |  | 901977.70 |
