# Portão seccional para garagem, de madeira

- Propriedade do ficheiro: CYPE INGENIEROS, S.A.
- Formato: FIEBDC-3/2002
- Âmbito geográfico: Cabo Verde
- Moeda: CVE
- Custos indirectos: 3.00 %
- IVA: 15.00 %

## L Vãos

### LG Portas de garagem

#### LGM De madeira

**LGM030** Ud Portão seccional para garagem, de madeira.
Portão seccional para garagem, formado por painel acanalado de madeira maciça, 400x210 cm, com abertura manual.
Inclui: Colocação e fixação dos perfis guia. Introdução do painel nas guias. Colocação e fixação do eixo aos mancais. Tensão da mola. Fixação do painel ao tambor. Montagem do sistema de abertura. Montagem do sistema de accionamento. Correcção de falhas e lubrificação de mecanismos e guias.
Critério de medição de projecto: Número de unidades previstas, segundo documentação gráfica de Projecto.
Critério de medição de obra: Medir-se-á o número de unidades realmente executadas segundo especificações de Projecto.

| Código | Un | Descrição | Rendimento | Preço | Importância |
|---|---|---|---|---|---|
| mt26pgs020j | Ud | Portão seccional para garagem, formado por painel acanalado de madeira maciça, 400x210 cm, caixa recolhedora forrada, carretel, molas de torção, roldanas, guias, acessórios e fechadura central com chave de segurança. Segundo EN 13241-1. (material) | 1.000 | 368003.58 | 368003.58 |
| op00ato010 |  | Aparafusadora. | 1.000 | 0.00 | 0.00 |
| op00tal010 |  | Berbequim. | 1.000 | 0.00 | 0.00 |
| op00amo010 |  | Rebarbadora. | 1.000 | 0.00 | 0.00 |
| mo020 | h | Oficial de 1ª construção. (mão de obra) | 0.924 | 622.24 | 574.95 |
| mo113 | h | Operário não qualificado construção. (mão de obra) | 0.924 | 383.87 | 354.70 |
| mo018 | h | Oficial de 1ª serralheiro. (mão de obra) | 2.156 | 630.40 | 1359.14 |
| mo059 | h | Ajudante de serralheiro. (mão de obra) | 2.156 | 399.70 | 861.75 |
| % | % | Custos directos complementares | 2 % | 371154.12 | 7423.08 |
|  |  | Custos directos |  |  | 378577.20 |
