# Porta industrial empilhável de abertura rápida, de lona de PVC

- Propriedade do ficheiro: CYPE INGENIEROS, S.A.
- Formato: FIEBDC-3/2002
- Âmbito geográfico: Cabo Verde
- Moeda: CVE
- Custos indirectos: 3.00 %
- IVA: 15.00 %

## L Vãos

### LI Portas de uso industrial

#### LIC De lona

**LIC010** m² Porta industrial empilhável de abertura rápida, de lona de PVC.
Porta industrial empilhável de abertura rápida, de entre 4,5 e 5 m de altura máxima, formada por lona de PVC, aro e estrutura de aço galvanizado, quadro de manobra, botão de pressão, fotocélula de segurança e mecanismos, fixada através de aparafusamento em betão.
Inclui: Limpeza e preparação da superfície suporte. Marcação. Colocação e ancoragem do aro com a estrutura de aço. Montagem da porta. Instalação dos mecanismos. Ligação eléctrica. Ajuste e fixação da porta. Colocação em funcionamento.
Critério de medição de projecto: Número de unidades previstas, segundo documentação gráfica de Projecto.
Critério de medição de obra: Medir-se-á o número de unidades realmente executadas segundo especificações de Projecto.

| Código | Un | Descrição | Rendimento | Preço | Importância |
|---|---|---|---|---|---|
| mt26pes020d | m² | Porta industrial empilhável de abertura rápida, de entre 4,5 e 5 m de altura máxima, formada por lona de PVC, aro e estrutura de aço galvanizado, quadro de manobra, botão de pressão, fotocélula de segurança e mecanismos, segundo EN 13241-1. (material) | 1.000 | 32942.37 | 32942.37 |
| mo011 | h | Oficial de 1ª montador. (mão de obra) | 0.527 | 639.39 | 336.96 |
| mo080 | h | Ajudante de montador. (mão de obra) | 0.527 | 398.94 | 210.24 |
| mo003 | h | Oficial de 1ª electricista. (mão de obra) | 0.344 | 639.39 | 219.95 |
| % | % | Custos directos complementares | 2 % | 33709.52 | 674.19 |
|  |  | Custos directos |  |  | 34383.71 |
