# Isolamento sonoro a sons de condução aérea em revestimento interior autoportante de placas, com painéis entre montantes e complexos multicamada entre placas

- Propriedade do ficheiro: CYPE INGENIEROS, S.A.
- Formato: FIEBDC-3/2002
- Âmbito geográfico: Cabo Verde
- Moeda: CVE
- Custos indirectos: 3.00 %
- IVA: 15.00 %

## N Isolamentos e impermeabilizações

### NB Isolamentos sonoros

#### NBO Revestimentos interiores

**NBO030** m² Isolamento sonoro a sons de condução aérea em revestimento interior autoportante de placas, com painéis entre montantes e complexos multicamada entre placas.
Isolamento sonoro a sons de condução aérea, em revestimento interior autoportante de placas, realizado com painel de napa de poliéster, tipo NPP, de 1350x600 mm e 40 mm de espessura, colocado entre os montantes da estrutura portante; e complexo multicamada, de 6,4 mm de espessura, formado por duas lâminas de espuma de polietileno reticulado, de 3 mm de espessura cada uma, e uma lâmina de chumbo de 0,35 mm de espessura intercalada entre ambas, aderido entre as placas com cola.
Inclui: Corte do isolamento a colocar entre os montantes. Colocação do isolamento entre os montantes. Corte do isolamento a colocar sobre a placa. Aplicação da cola. Colocação do isolamento na placa já montada. Resolução de pontos singulares.
Critério de medição de projecto: Superfície medida segundo documentação gráfica de Projecto.
Critério de medição de obra: Medir-se-á a superfície realmente executada segundo especificações de Projecto.

| Código | Un | Descrição | Rendimento | Preço | Importância |
|---|---|---|---|---|---|
| mt16npg020i | m² | Painel de napa de poliéster, tipo NPP, de 1350x600 mm e 40 mm de espessura, resistência térmica 1,02 m²°C/W, condutibilidade térmica 0,039 W/(m°C), Euroclasse B-s1, d0 de reacção ao fogo segundo NP EN 13501-1; com atenuação acústica de 50 dB. (material) | 1.050 | 866.82 | 910.16 |
| mt16ppt025i | m² | Complexo multicamada, de 6,4 mm de espessura, formado por duas lâminas de espuma de polietileno reticulado, de 3 mm de espessura cada uma, e uma lâmina de chumbo de 0,35 mm de espessura intercalada entre ambas; com 24,5 dB de índice global de redução sonora, Rw, segundo EN ISO 10140-2. (material) | 1.050 | 5411.96 | 5682.56 |
| mt16npg031 | kg | Cola. (material) | 0.300 | 1254.95 | 376.49 |
| mo054 | h | Oficial de 1ª montador de isolamentos. (mão de obra) | 0.057 | 639.39 | 36.45 |
| mo101 | h | Ajudante de montador de isolamentos. (mão de obra) | 0.057 | 398.94 | 22.74 |
| % | % | Custos directos complementares | 2 % | 7028.40 | 140.57 |
|  |  | Custos directos |  |  | 7168.97 |
