# Camada separadora em coberturas planas: geotêxtil não tecido

- Propriedade do ficheiro: CYPE INGENIEROS, S.A.
- Formato: FIEBDC-3/2002
- Âmbito geográfico: Cabo Verde
- Moeda: CVE
- Custos indirectos: 3.00 %
- IVA: 15.00 %

## N Isolamentos e impermeabilizações

### NG Geosintéticos

#### NGU Cobertas planas

**NGU010** m² Camada separadora em coberturas planas: geotêxtil não tecido.
Camada separadora em coberturas planas: geotêxtil não tecido sintético, termosoldado, de polipropileno, com uma resistência à tracção longitudinal de 12,5 kN/m, uma abertura de cone ao ensaio de perfuração dinâmica segundo NP EN ISO 13433 inferior a 60 mm, resistência CBR ao punçoamento 22 kN e uma massa superficial de 170 g/m². Colocação em obra: com sobreposições, directamente sob o isolamento térmico.
Inclui: Colocação da camada separadora.
Critério de medição de projecto: Superfície medida segundo documentação gráfica de Projecto.
Critério de medição de obra: Medir-se-á a superfície realmente executada segundo especificações de Projecto, incluindo as entregas e as sobreposições.

| Código | Un | Descrição | Rendimento | Preço | Importância |
|---|---|---|---|---|---|
| mt14gso010cw | m² | Geotêxtil não tecido sintético, termosoldado, de polipropileno, com uma resistência à tracção longitudinal de 12,5 kN/m, uma abertura de cone ao ensaio de perfuração dinâmica segundo NP EN ISO 13433 inferior a 60 mm, resistência CBR ao punçoamento 22 kN e uma massa superficial de 170 g/m², segundo EN 13252. (material) | 1.100 | 235.30 | 258.83 |
| mo029 | h | Oficial de 1ª aplicador de lâminas impermeabilizantes. (mão de obra) | 0.023 | 622.24 | 14.31 |
| mo067 | h | Ajudante de aplicador de lâminas impermeabilizantes. (mão de obra) | 0.046 | 398.94 | 18.35 |
| % | % | Custos directos complementares | 2 % | 291.49 | 5.83 |
|  |  | Custos directos |  |  | 297.32 |
